# Muro de carga de fábrica confinada, de bloque de hormigón celular

- Propiedad del archivo: CYPE INGENIEROS, S.A.
- Formato: FIEBDC-3/2002
- Divisa: EUR
- Costes indirectos: 3.00 %
- IVA: 21.00 %

## F Fachadas y particiones

### FE Fábrica estructural

#### FEC Muros de fábrica confinada

**FEC030** m² Muro de carga de fábrica confinada, de bloque de hormigón celular.
Muro de carga de 20 cm de espesor de fábrica confinada, de bloque de hormigón celular curado en autoclave, bloque liso, 62,5x25x20 cm, resistencia normalizada 4 N/mm², densidad 500 kg/m³, conductividad térmica 0,125 W/(mK), para revestir, recibida con mortero para juntas finas.
Criterio de valoración económica: El precio no incluye los zunchos verticales y horizontales ni la formación de los dinteles de los huecos del paramento.
Incluye: Limpieza y preparación de la superficie de apoyo. Replanteo, planta a planta. Colocación y aplomado de miras de referencia. Tendido de hilos entre miras. Colocación de plomos fijos en las aristas. Corte y lijado de las piezas. Colocación de las piezas por hiladas a nivel. Resolución de esquinas y encuentros. Limpieza del paramento.
Criterio de medición de proyecto: Superficie medida según documentación gráfica de Proyecto, sin duplicar esquinas ni encuentros, deduciendo los huecos de superficie mayor de 2 m².
Criterio de medición de obra: Se medirá la superficie realmente ejecutada según especificaciones de Proyecto, sin duplicar esquinas ni encuentros, deduciendo los huecos de superficie mayor de 2 m².

| Código | Ud | Descripción | Rendimiento | Precio | Importe |
|---|---|---|---|---|---|
| mt02bhc010a | Ud | Bloque de hormigón celular curado en autoclave, bloque liso, 62,5x25x20 cm, resistencia normalizada 4 N/mm², categoría I, densidad 500 kg/m³, conductividad térmica 0,125 W/(mK), para revestir, según UNE-EN 771-4. (material) | 6.645 | 6.51 | 43.26 |
| mt09mif065a | kg | Mortero para juntas finas, compuesto por cemento blanco, cal grasa, arena silícea y aditivo retenedor de agua a base de celulosa, de aplicación en fábricas de bloque de hormigón celular, suministrado en sacos de 25 kg, según UNE-EN 998-2. (material) | 0.002 | 0.55 | 0.00 |
| op00sie040 |  | Sierra de cinta. | 1.000 | 0.00 | 0.00 |
| op00tal020 |  | Taladro con batidora. | 1.000 | 0.00 | 0.00 |
| mo021 | h | Oficial 1ª construcción en trabajos de albañilería. (mano de obra) | 0.340 | 22.13 | 7.52 |
| mo114 | h | Peón ordinario construcción en trabajos de albañilería. (mano de obra) | 0.170 | 20.78 | 3.53 |
| % | % | Costes directos complementarios | 2 % | 54.31 | 1.09 |
|  |  | Costes directos |  |  | 55.40 |
