# Medianera de una hoja, de fábrica de bloque de hormigón para revestir

- Propiedad del archivo: CYPE INGENIEROS, S.A.
- Formato: FIEBDC-3/2002
- Divisa: EUR
- Costes indirectos: 3.00 %
- IVA: 21.00 %

## F Fachadas y particiones

### FF Fábrica no estructural

#### FFI Medianera de una hoja para revestir

**FFI020** m² Medianera de una hoja, de fábrica de bloque de hormigón para revestir.
Medianera de una hoja, de 17 cm de espesor, de fábrica de bloque de hormigón ligero con arcilla expandida, macizo acústico, 30x20x17 cm, para revestir, con juntas horizontales de 10 mm de espesor, junta rehundida, recibida con mortero de cemento industrial, color gris, M-5, suministrado a granel.
Incluye: Definición de los planos de medianera mediante plomos. Replanteo, planta a planta. Marcado en los pilares de los niveles de referencia general de planta y de nivel de pavimento. Asiento de la primera hilada sobre capa de mortero. Colocación y aplomado de miras de referencia. Tendido de hilos entre miras. Colocación de plomos fijos en las aristas. Colocación de las piezas por hiladas a nivel. Encuentros de la fábrica con fachadas, pilares y tabiques. Encuentro de la fábrica con el forjado superior.
Criterio de medición de proyecto: Superficie medida según documentación gráfica de Proyecto, sin duplicar esquinas ni encuentros.
Criterio de medición de obra: Se medirá la superficie realmente ejecutada según especificaciones de Proyecto, sin duplicar esquinas ni encuentros.

| Código | Ud | Descripción | Rendimiento | Precio | Importe |
|---|---|---|---|---|---|
| mt02bar010bhke | Ud | Bloque de hormigón ligero con arcilla expandida, macizo acústico, 30x20x17 cm, para revestir, con un aislamiento a ruido aéreo de 56,6 dBA, transmitancia térmica 1,68 W/(m²K), densidad 1700 kg/m³; con el precio incrementado el 20% en concepto de piezas especiales. Según UNE-EN 771-3. (material) | 16.800 | 1.65 | 27.72 |
| mt08aaa010a | m³ | Agua. (material) | 0.004 | 1.50 | 0.01 |
| mt09mif010cb | t | Mortero industrial para albañilería, de cemento, color gris, categoría M-5 (resistencia a compresión 5 N/mm²), suministrado a granel, según UNE-EN 998-2. (material) | 0.015 | 50.20 | 0.75 |
| mq06mms010 | h | Mezclador continuo con silo, para mortero industrial en seco, suministrado a granel. (maquinaria) | 0.057 | 1.94 | 0.11 |
| op00amo010 |  | Amoladora o radial. | 1.000 | 0.00 | 0.00 |
| mo021 | h | Oficial 1ª construcción en trabajos de albañilería. (mano de obra) | 0.577 | 22.13 | 12.77 |
| mo114 | h | Peón ordinario construcción en trabajos de albañilería. (mano de obra) | 0.299 | 20.78 | 6.21 |
| % | % | Costes directos complementarios | 2 % | 47.57 | 0.95 |
|  |  | Costes directos |  |  | 48.52 |
