# Hoja exterior, autoportante y pasante, de fachada de dos hojas, de fábrica de bloque de hormigón para revestir. Sistema GHAS "GEO-HIDROL"

- Propiedad del archivo: CYPE INGENIEROS, S.A.
- Formato: FIEBDC-3/2002
- Divisa: EUR
- Costes indirectos: 3.00 %
- IVA: 21.00 %

## F Fachadas y particiones

### FF Fábrica no estructural

#### FFZ Hoja exterior para revestir en fachada de dos hojas

**FFZ200** m² Hoja exterior, autoportante y pasante, de fachada de dos hojas, de fábrica de bloque de hormigón para revestir. Sistema GHAS "GEO-HIDROL".
Hoja exterior, autoportante y pasante, de fachada de dos hojas, sistema GHAS "GEO-HIDROL", de 20 cm de espesor, con DAU nº 12/076 C, de fábrica de bloque hueco de hormigón, para revestir, color gris, 40x20x20 cm, resistencia normalizada R10 (10 N/mm²), con juntas horizontales y verticales de 10 mm de espesor, junta rehundida, recibida con mortero de cemento industrial, color gris, M-5, suministrado a granel, reforzada con armadura de tendel prefabricada de acero galvanizado en caliente con recubrimiento de resina epoxi Geofor 4075 E SAO "GEO-HIDROL", de 3,7 mm de diámetro y de 75 mm de anchura, con dispositivos de separación, geometría diseñada para permitir el solape y sistema de autocontrol del operario (SAO), colocada en hiladas cada 60 cm aproximadamente y como mínimo en arranque de la fábrica sobre forjado, bajo vierteaguas y sobre cargadero de huecos, con una cuantía de 2,58 m/m² y anclada al forjado o pilar con elementos de anclaje de acero inoxidable AISI 304, Geoanc 1CDM SAO (sistema de autocontrol del operario), (0,67 ud/m²), fijados con tacos de expansión M6. Dintel de fábrica armada de bloques en "U" de hormigón, macizado de hormigón de relleno, HA-25/B/12/XC2, preparado en obra; montaje y desmontaje de apeo.
Incluye: Limpieza y preparación de la superficie soporte. Replanteo de los elementos metálicos de soporte de la hoja exterior y anclaje al forjado u hoja interior. Colocación del soporte de la hoja exterior con elementos metálicos de acero inoxidable, anclando a la estructura base los apoyos, especialmente diseñados para la hoja exterior. Replanteo, planta a planta. Colocación y aplomado de miras de referencia. Tendido de hilos entre miras. Colocación de las piezas que constituyen la hoja exterior, asegurando su estabilidad mediante la utilización de llaves o lañas que la anclan a la hoja interior portante o a los elementos de la estructura. Colocación de las armaduras de tendel prefabricadas entre hiladas. Realización de todos los trabajos necesarios para la resolución de los huecos. Encuentros de la fábrica con fachadas, pilares y tabiques. Encuentro de la fábrica con el forjado superior. Repaso de las juntas y limpieza final del paramento.
Criterio de medición de proyecto: Superficie medida según documentación gráfica de Proyecto, sin duplicar esquinas ni encuentros, deduciendo los huecos de superficie mayor de 2 m². En los huecos que no se deduzcan, están incluidos los trabajos de realizar la superficie interior del hueco.
Criterio de medición de obra: Se medirá la superficie realmente ejecutada según especificaciones de Proyecto, sin duplicar esquinas ni encuentros, deduciendo los huecos de superficie mayor de 2 m². En los huecos que no se deduzcan, están incluidos los trabajos de realizar la superficie interior del hueco.

| Código | Ud | Descripción | Rendimiento | Precio | Importe |
|---|---|---|---|---|---|
| mt02bhg010de | Ud | Bloque hueco de hormigón, para revestir, color gris, 40x20x20 cm, categoría II, resistencia normalizada R10 (10 N/mm²), densidad 1150 kg/m³; con el precio incrementado el 20% en concepto de piezas especiales: zunchos y medios. Según UNE-EN 771-3. (material) | 13.000 | 0.91 | 11.83 |
| mt08aaa010a | m³ | Agua. (material) | 0.011 | 1.50 | 0.02 |
| mt09mif010cb | t | Mortero industrial para albañilería, de cemento, color gris, categoría M-5 (resistencia a compresión 5 N/mm²), suministrado a granel, según UNE-EN 998-2. (material) | 0.028 | 50.20 | 1.41 |
| mt07aaa010a | Ud | Anclaje de acero inoxidable AISI 304, Geoanc 1CDM SAO "GEO-HIDROL", de 72 mm de longitud, con doble libertad de movimiento y sistema de autocontrol del operario (SAO), para fijación de la fábrica a la estructura. (material) | 0.670 | 6.80 | 4.56 |
| mt07aaa012 | Ud | Taco de expansión M6, FISCHER FNA II 6X30/5". (material) | 0.670 | 0.47 | 0.31 |
| mt07aag010Fbt | m | Armadura de tendel prefabricada de acero galvanizado en caliente con recubrimiento de resina epoxi Geofor 4075 E SAO "GEO-HIDROL", de 3,7 mm de diámetro y 75 mm de anchura, con dispositivos de separación, geometría diseñada para permitir el solape y sistema de autocontrol del operario (SAO). Según UNE-EN 845-3. (material) | 2.580 | 2.48 | 6.40 |
| mt07aco010c | kg | Ferralla elaborada en taller industrial con acero en barras corrugadas, UNE-EN 10080 B 500 S, de varios diámetros. (material) | 0.700 | 1.60 | 1.12 |
| mt08cem011a | kg | Cemento Portland CEM II/B-L 32,5 R, color gris, en sacos, según UNE-EN 197-1. (material) | 3.699 | 0.10 | 0.37 |
| mt01arg006 | t | Arena de cantera, para hormigón preparado en obra. (material) | 0.005 | 17.50 | 0.09 |
| mt01arg007b | t | Árido grueso homogeneizado, de tamaño máximo 12 mm. (material) | 0.010 | 16.64 | 0.17 |
| mt50spa050m | m³ | Tablón de madera de pino, dimensiones 20x7,2 cm. (material) | 0.001 | 439.20 | 0.44 |
| mt50spa081a | Ud | Puntal metálico telescópico, de hasta 3 m de altura. (material) | 0.003 | 19.25 | 0.06 |
| mt50spa101 | kg | Clavos de acero. (material) | 0.011 | 1.87 | 0.02 |
| mq06mms010 | h | Mezclador continuo con silo, para mortero industrial en seco, suministrado a granel. (maquinaria) | 0.107 | 1.94 | 0.21 |
| op00amo010 |  | Amoladora o radial. | 1.000 | 0.00 | 0.00 |
| op00tal010 |  | Taladro. | 1.000 | 0.00 | 0.00 |
| mo021 | h | Oficial 1ª construcción en trabajos de albañilería. (mano de obra) | 0.591 | 22.13 | 13.08 |
| mo114 | h | Peón ordinario construcción en trabajos de albañilería. (mano de obra) | 0.367 | 20.78 | 7.63 |
| % | % | Costes directos complementarios | 3 % | 47.72 | 1.43 |
|  |  | Costes directos |  |  | 49.15 |
