# Coronación de fachada ligera

- Propiedad del archivo: CYPE INGENIEROS, S.A.
- Formato: FIEBDC-3/2002
- Divisa: EUR
- Costes indirectos: 3.00 %
- IVA: 21.00 %

## F Fachadas y particiones

### FL Fachadas ligeras

#### FLY Sistemas de fachada ligera

**FLY100** m Coronación de fachada ligera.
Coronación de fachada ligera, de chapa plegada de acero inoxidable AISI 304, de 1,5 mm de espesor y 1200 mm de desarrollo, acabado mate, fijada con tornillos ocultos. Incluso piezas de acero y cordón de silicona neutra para el sellado de juntas.
Incluye: Replanteo. Colocación y fijación. Sellado de juntas.
Criterio de medición de proyecto: Longitud medida según documentación gráfica de Proyecto.
Criterio de medición de obra: Se medirá la longitud realmente ejecutada según especificaciones de Proyecto.

| Código | Ud | Descripción | Rendimiento | Precio | Importe |
|---|---|---|---|---|---|
| mt07ala210b | kg | Pieza de acero UNE-EN 10025 S275JO, compuesta por perfiles laminados en caliente de las series L, LD, T, redondo, cuadrado, rectangular y pletina, trabajado en taller, acabado galvanizado en caliente. (material) | 5.250 | 4.73 | 24.83 |
| mt12www010k | m | Chapa plegada de acero inoxidable AISI 304, de 1,5 mm de espesor y 1200 mm de desarrollo, acabado mate. (material) | 1.000 | 40.19 | 40.19 |
| mt12ppl016 | Ud | Tornillo autorroscante protegido contra la oxidación. (material) | 4.000 | 0.04 | 0.16 |
| mt15sja100 | Ud | Cartucho de masilla de silicona neutra. (material) | 0.150 | 3.13 | 0.47 |
| mo052 | h | Oficial 1ª montador de sistemas de fachadas prefabricadas. (mano de obra) | 0.580 | 22.74 | 13.19 |
| mo099 | h | Ayudante montador de sistemas de fachadas prefabricadas. (mano de obra) | 0.580 | 21.02 | 12.19 |
| % | % | Costes directos complementarios | 2 % | 91.03 | 1.82 |
|  |  | Costes directos |  |  | 92.85 |
