# Sistema "CORTIZO" de muro cortina de aluminio

- Propiedad del archivo: CYPE INGENIEROS, S.A.
- Formato: FIEBDC-3/2002
- Divisa: EUR
- Costes indirectos: 3.00 %
- IVA: 21.00 %

## F Fachadas y particiones

### FM Muros cortina

#### FMY Sistemas de muro cortina

**FMY010** m² Sistema "CORTIZO" de muro cortina de aluminio.
Muro cortina de aluminio realizado mediante el sistema Fachada ST 52, de "CORTIZO", con estructura portante calculada para una sobrecarga máxima debida a la acción del viento de 60 kg/m², compuesta por una retícula con una separación entre montantes de 150 cm y una distancia entre ejes del forjado o puntos de anclaje de 300 cm, comprendiendo 3 divisiones entre plantas. Montantes de sección 175x52 mm, anodizado; travesaños de 70,5x52 mm (Iy=23,46 cm4), anodizado; perfil bastidor sin rotura de puente térmico, anodizado; con cerramiento compuesto de: un 40% de superficie opaca con acristalamiento exterior, (antepechos, cantos de forjado y falsos techos), formada por panel de chapa de aluminio, de 9 mm de espesor total, acabado lacado color blanco, formado por lámina de aluminio de 0,7 mm y alma aislante de poliestireno extruido (densidad 35 kg/m³) y vidrio templado de control solar, de color, de 10 mm de espesor, clasificación de prestaciones 1C1; un 60% de superficie transparente fija realizada con doble acristalamiento templado de control solar, conjunto formado por vidrio exterior templado, de control solar, color azul de 6 mm, cámara de aire deshidratada con perfil separador de aluminio y doble sellado perimetral con silicona, de 6 mm, y vidrio interior Float incoloro de 6 mm de espesor; 18 mm de espesor total. Incluso accesorios de muros cortina para el sistema Fachada ST 52 "CORTIZO"; silicona neutra Elastosil 605 "SIKA" para el sellado de la zona opaca; anclajes de fijación de acero, compuestos por placa unida al forjado y angular para fijación de montantes al edificio; chapa de aluminio de 1,5 mm de espesor para la realización de los remates de muro a obra.
Incluye: Preparación de las bases de fijación para recibir los sistemas de anclaje del muro cortina. Replanteo de los ejes primarios del entramado. Presentación y sujeción previa a la estructura del edificio de los ejes primarios del entramado. Alineación, aplomado y nivelación de los perfiles primarios. Sujeción definitiva del entramado primario. Preparación del sistema de recepción del entramado secundario. Alineación, aplomado y nivelación de los perfiles secundarios. Sujeción definitiva del entramado secundario. Colocación, montaje y ajuste del vidrio a los perfiles. Sellado final de estanqueidad.
Criterio de medición de proyecto: Superficie medida según documentación gráfica de Proyecto.
Criterio de medición de obra: Se medirá la superficie realmente ejecutada según especificaciones de Proyecto.

| Código | Ud | Descripción | Rendimiento | Precio | Importe |
|---|---|---|---|---|---|
| mt25mcc010p | m | Montante de aluminio, "CORTIZO", de 175x52 mm (Ix= 1171,67 cm4), acabado anodizado, incluso junta central de estanqueidad y juntas interiores de montante, provisto de canal de desagüe y ventilación. (material) | 0.667 | 77.79 | 51.89 |
| mt25mcc020a | m | Travesaño de aluminio, "CORTIZO", de 70,5x52 mm (Iy = 23,46 cm4), acabado anodizado, incluso junta central de estanqueidad y juntas interiores de travesaño, provisto de canal de desagüe y ventilación. (material) | 1.333 | 38.29 | 51.04 |
| mt25mcc030a | m | Perfil bastidor de aluminio, sistema Fachada ST 52, "CORTIZO", acabado anodizado, incluso perfil anodizado especial para el pegado del vidrio y junta exterior de la hoja. (material) | 3.333 | 10.40 | 34.66 |
| mt25mcc100a | Ud | Repercusión, por m², de accesorios de muros cortina para el sistema Fachada ST 52 "CORTIZO", elementos de anclaje y sujeción y remates a obra. (material) | 1.000 | 20.63 | 20.63 |
| mt21veg040yaca | m² | Doble acristalamiento templado de control solar, color azul, 6/6/6, conjunto formado por vidrio exterior templado, de control solar, color azul de 6 mm, cámara de aire deshidratada con perfil separador de aluminio y doble sellado perimetral, de 6 mm, y vidrio interior Float incoloro de 6 mm de espesor; 18 mm de espesor total. (material) | 0.604 | 126.71 | 76.53 |
| mt25mco045a | m² | Panel de chapa de aluminio, de 9 mm de espesor total, acabado lacado color blanco, formado por lámina de aluminio de 0,7 mm y alma aislante de poliestireno extruido (densidad 35 kg/m³). (material) | 0.402 | 27.16 | 10.92 |
| mt21vtt030f | m² | Vidrio de silicato sodocálcico templado de control solar, de color, de 10 mm de espesor, clasificación de prestaciones 1C1, según UNE-EN 12600. Según UNE-EN 12150-1. (material) | 0.402 | 81.10 | 32.60 |
| mt21sik020a | Ud | Cartucho de silicona sintética incolora Elastosil-605-S "SIKA", de 310 ml (rendimiento aproximado en juntas de estanqueidad de 2 m por cartucho). (material) | 1.050 | 2.67 | 2.80 |
| mt21sik020b | Ud | Cartucho de silicona sintética de color Elastosil-605-S "SIKA", de 310 ml (rendimiento aproximado en juntas de estanqueidad de 2 m por cartucho). (material) | 0.700 | 2.67 | 1.87 |
| mt21sik030 | Ud | Repercusión por m² de sellador estructural bicomponente a base de silicona Elastosil SG-500 "SIKA". (material) | 0.630 | 21.00 | 13.23 |
| mt21vva021 | Ud | Material auxiliar para la colocación de vidrios. (material) | 1.000 | 1.26 | 1.26 |
| op00ato010 |  | Atornillador. | 1.000 | 0.00 | 0.00 |
| mo018 | h | Oficial 1ª cerrajero. (mano de obra) | 0.700 | 22.42 | 15.69 |
| mo059 | h | Ayudante cerrajero. (mano de obra) | 1.100 | 21.06 | 23.17 |
| mo049 | h | Oficial 1ª montador de muro cortina. (mano de obra) | 1.400 | 22.74 | 31.84 |
| mo096 | h | Ayudante montador de muro cortina. (mano de obra) | 2.000 | 21.02 | 42.04 |
| % | % | Costes directos complementarios | 2 % | 410.17 | 8.20 |
|  |  | Costes directos |  |  | 418.37 |
