# Refuerzo para sistema ETICS "GRUPO PUMA" de aislamiento térmico por el exterior de fachadas

- Propiedad del archivo: CYPE INGENIEROS, S.A.
- Formato: FIEBDC-3/2002
- Divisa: EUR
- Costes indirectos: 3.00 %
- IVA: 21.00 %

## F Fachadas y particiones

### FS Fachadas ETICS

#### FSM Revestimiento continuo mineral o sintético

**FSM024** m² Refuerzo para sistema ETICS "GRUPO PUMA" de aislamiento térmico por el exterior de fachadas.
Capa adicional de refuerzo para el sistema Traditerm Mineral "GRUPO PUMA", con ETE 07/0054, mediante la aplicación de una capa de mortero de 2 mm de espesor mínimo, realizada con mortero Traditerm "GRUPO PUMA", aplicado manualmente, armado con malla de fibra de vidrio, antiálcalis, Traditerm Refuerzo "GRUPO PUMA", de 6x6 mm de luz de malla, de 0,9 mm de espesor y de 330 g/m² de masa superficial, sin solapar; aplicada en zonas susceptibles de impacto desde el arranque del sistema, sobre el panel aislante y antes de la capa de regularización.
Criterio de valoración económica: El precio incluye la ejecución de remates en los encuentros con paramentos y revestimientos u otros elementos recibidos en su superficie.
Incluye: Aplicación de una primera capa de mortero sobre el panel aislante. Colocación de la malla de refuerzo. Aplicación de una segunda capa de mortero sobre la malla de refuerzo. Resolución de puntos singulares.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mop030ha | kg | Mortero tipo GP W2, según UNE-EN 998-1 Traditerm "GRUPO PUMA", impermeable al agua de lluvia, permeable al vapor de agua y no propagador de la llama, para aplicar con llana, para adherir los paneles aislantes y como capa base, previo amasado con agua. (material) | 2.250 | 0.76 | 1.71 |
| mt28mop050f | m² | Malla de fibra de vidrio, antiálcalis, Traditerm Refuerzo "GRUPO PUMA", de 6x6 mm de luz de malla, de 0,9 mm de espesor, de 330 g/m² de masa superficial y de 1x25 m, para armar morteros. (material) | 1.100 | 6.27 | 6.90 |
| mo039 | h | Oficial 1ª revocador. (mano de obra) | 0.100 | 22.13 | 2.21 |
| mo079 | h | Ayudante revocador. (mano de obra) | 0.100 | 21.02 | 2.10 |
| % | % | Costes directos complementarios | 2 % | 12.92 | 0.26 |
|  |  | Costes directos |  |  | 13.18 |
