# Sistema ETICS Ecosate® "ISOVER" de aislamiento térmico por el exterior de fachadas

- Propiedad del archivo: CYPE INGENIEROS, S.A.
- Formato: FIEBDC-3/2002
- Divisa: EUR
- Costes indirectos: 3.00 %
- IVA: 21.00 %

## F Fachadas y particiones

### FS Fachadas ETICS

#### FSM Revestimiento continuo mineral o sintético

**FSM030** m² Sistema ETICS Ecosate® "ISOVER" de aislamiento térmico por el exterior de fachadas.
Aislamiento térmico por el exterior de fachadas, con el sistema Ecosate "ISOVER", con ETE 20/0722, compuesto por: panel rígido de lana de vidrio de alta densidad, no revestido, hidrófobo, modelo Clima 34 "ISOVER", de 60 mm de espesor, fijado al soporte con mortero polimérico Ecosate® Base "ISOVER" y fijaciones mecánicas con taco de expansión con clavo, Ecosate® H1 Eco "ISOVER"; capa de regularización de mortero polimérico Ecosate® Base "ISOVER", armado con malla de fibra de vidrio antiálcalis, Ecosate® Malla "ISOVER", de 3,5x3,8 mm de luz de malla, de 160 g/m² de masa superficial; capa de acabado de revestimiento Ecosate® Basic L "ISOVER", resistente a los rayos ultravioleta, acabado medio, color a elegir, gama Standard, sobre imprimación, Ecosate® Primer "ISOVER", color a elegir, gama Standard. Incluso perfiles de arranque de aluminio, perfiles de cierre superior de aluminio, perfiles de esquina de PVC con malla.
Criterio de valoración económica: El precio incluye la ejecución de remates en los encuentros con paramentos y revestimientos u otros elementos recibidos en su superficie.
Incluye: Preparación de la superficie soporte. Colocación del perfil de arranque. Corte y preparación del aislamiento. Colocación del aislamiento sobre el paramento. Colocación del resto de perfiles. Resolución de los puntos singulares. Aplicación del mortero base y colocación de la malla de fibra de vidrio en la capa de regularización. Formación de juntas. Aplicación de la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28iso220h | m | Perfil de arranque Ecosate® "ISOVER" de aluminio, de 60 mm de anchura, con goterón, para nivelación y soporte de los paneles aislantes de los sistemas de aislamiento térmico por el exterior sobre la línea de zócalo. (material) | 0.600 | 1.14 | 0.68 |
| mt28iso230h | m | Perfil de cierre superior, Ecosate® "ISOVER", de aluminio, de 60 mm de anchura, para coronación de los paneles aislantes de los sistemas de aislamiento térmico por el exterior. (material) | 0.170 | 9.90 | 1.68 |
| mt28iso010a | kg | Mortero polimérico Ecosate® Base "ISOVER", para adherir los paneles aislantes, previo amasado con agua. (material) | 10.000 | 0.79 | 7.90 |
| mt16lvi070t | m² | Panel rígido de lana de vidrio de alta densidad, no revestido, hidrófobo, modelo Clima 34 "ISOVER", de 60 mm de espesor, según UNE-EN 13162, resistencia térmica 1,75 m²K/W, conductividad térmica 0,034 W/(mK), Euroclase A2-s1, d0 de reacción al fuego según UNE-EN 13501-1, capacidad de absorción de agua a corto plazo <=1 kg/m² y factor de resistencia a la difusión del vapor de agua 1, con código de designación MW-EN 13162-T5-WS-MU1-CS(10)15-TR7,5, de aplicación como aislante térmico y acústico en sistemas compuestos de aislamiento por el exterior de fachadas. (material) | 1.100 | 14.70 | 16.17 |
| mt28iso090a | Ud | Taco de expansión, Ecosate® H1 Eco 95 "ISOVER", de 95 mm de longitud, con aro de estanqueidad y clavo para fijación de placas aislantes. (material) | 8.000 | 0.34 | 2.72 |
| mt28iso240b | m | Perfil de PVC con malla de fibra de vidrio, Ecosate® "ISOVER", para formación de goterones. (material) | 0.300 | 2.55 | 0.77 |
| mt28iso200b | m | Perfil de esquina Ecosate® "ISOVER" de PVC con malla, para refuerzo de cantos. (material) | 0.300 | 0.42 | 0.13 |
| mt28iso210h | m | Perfil de cierre lateral, Ecosate® "ISOVER", de aluminio, de 60 mm de anchura. (material) | 0.300 | 7.90 | 2.37 |
| mt28iso070a | m² | Malla de fibra de vidrio antiálcalis, Ecosate® Malla "ISOVER", de 3,5x3,8 mm de luz de malla, de 160 g/m² de masa superficial, para armar morteros. (material) | 1.100 | 1.60 | 1.76 |
| mt28iso030a | kg | Imprimación, Ecosate® Primer "ISOVER", color a elegir, gama Standard; para aplicar con rodillo, máquina de proyectar o cepillo. (material) | 0.350 | 6.30 | 2.21 |
| mt28iso050a | kg | Revestimiento Ecosate® Basic L "ISOVER", resistente a los rayos ultravioleta, acabado medio, color a elegir, gama Standard, compuesto por resinas acrílicas en dispersión acuosa, pigmentos minerales, fungicidas y aditivos especiales; para aplicar con llana y fratás o con pistola de proyectar. (material) | 2.500 | 6.30 | 15.75 |
| mt15bas010a | m | Cordón de polietileno expandido de celdas cerradas, de sección circular de 6 mm de diámetro, para el relleno de fondo de junta. (material) | 0.170 | 0.06 | 0.01 |
| mt15bas035a | Ud | Cartucho de masilla elastómera tixotrópica, monocomponente, a base de polímeros híbridos (MS), de color gris, de 600 ml, de alta adherencia, con elevadas propiedades elásticas, resistencia al envejecimiento y a los rayos UV, dureza Shore A aproximada de 25 y alargamiento en rotura > 600%, según UNE-EN ISO 11600. (material) | 0.020 | 8.24 | 0.16 |
| mo054 | h | Oficial 1ª montador de aislamientos. (mano de obra) | 0.100 | 22.74 | 2.27 |
| mo101 | h | Ayudante montador de aislamientos. (mano de obra) | 0.100 | 21.02 | 2.10 |
| mo039 | h | Oficial 1ª revocador. (mano de obra) | 0.600 | 22.13 | 13.28 |
| mo079 | h | Ayudante revocador. (mano de obra) | 0.600 | 21.02 | 12.61 |
| % | % | Costes directos complementarios | 2 % | 82.57 | 1.65 |
|  |  | Costes directos |  |  | 84.22 |
