# Sistema ETICS REDArt "ROCKWOOL" de aislamiento térmico por el exterior de fachadas

- Propiedad del archivo: CYPE INGENIEROS, S.A.
- Formato: FIEBDC-3/2002
- Divisa: EUR
- Costes indirectos: 3.00 %
- IVA: 21.00 %

## F Fachadas y particiones

### FS Fachadas ETICS

#### FSM Revestimiento continuo mineral o sintético

**FSM050** m² Sistema ETICS REDArt "ROCKWOOL" de aislamiento térmico por el exterior de fachadas.
Aislamiento térmico por el exterior de fachadas, con el sistema REDArt "ROCKWOOL", con ETE 16/0270, compuesto por: panel rígido de lana de roca volcánica de doble densidad (120 kg/m³ en la capa superior y 70 kg/m³ en la capa inferior), no revestido, Rocksate Duo Plus "ROCKWOOL", de 60 mm de espesor, fijado al soporte con mortero polimérico REDArt Capa Base Casa "ROCKWOOL" y fijaciones mecánicas con taco de expansión con clavo, REDArtherm H2 Eco "ROCKWOOL"; capa de regularización de mortero polimérico REDArt Capa Base Casa "ROCKWOOL", armado con malla de fibra de vidrio antiálcalis, REDArt Malla Estándar "ROCKWOOL", de 3,5x3,8 mm de luz de malla, de 160 g/m² de masa superficial; capa de acabado de revestimiento REDArt Acabado Silicato "ROCKWOOL", acabado grueso, color blanco, sobre imprimación, REDArt Imprimación Silicato "ROCKWOOL", color blanco. Incluso perfiles de arranque de aluminio, perfiles de cierre superior de aluminio, perfiles de esquina de PVC con malla, y cinta autoadhesiva para sellado de todas las uniones entre paneles y del premarco de la carpintería.
Criterio de valoración económica: El precio incluye la ejecución de remates en los encuentros con paramentos y revestimientos u otros elementos recibidos en su superficie.
Incluye: Preparación de la superficie soporte. Colocación del perfil de arranque. Corte y preparación del aislamiento. Colocación y fijación del aislamiento. Lijado de toda la superficie. Colocación del resto de perfiles. Resolución de los puntos singulares. Aplicación del mortero base y colocación de la malla de fibra de vidrio en la capa de regularización. Formación de juntas. Aplicación de la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mop080f | m | Perfil de arranque de aluminio, de 60 mm de anchura, con goterón, para nivelación y soporte de los paneles aislantes de los sistemas de aislamiento térmico por el exterior sobre la línea de zócalo. (material) | 0.170 | 4.81 | 0.82 |
| mt28mop085f | m | Perfil de cierre superior, de aluminio, de 60 mm de anchura, para coronación de los paneles aislantes de los sistemas de aislamiento térmico por el exterior. (material) | 0.170 | 18.42 | 3.13 |
| mt28mao020a | kg | Mortero polimérico REDArt Capa Base Casa "ROCKWOOL", para capa de refuerzo o para adherir los paneles aislantes, previo amasado con agua. (material) | 10.000 | 2.03 | 20.30 |
| mt16lrw015ad | m² | Panel rígido de lana de roca volcánica de doble densidad (120 kg/m³ en la capa superior y 70 kg/m³ en la capa inferior), no revestido, Rocksate Duo Plus "ROCKWOOL", de 60 mm de espesor, según UNE-EN 13162, resistencia térmica 1,65 m²K/W, conductividad térmica 0,035 W/(mK), Euroclase A1 de reacción al fuego según UNE-EN 13501-1, de aplicación como aislante térmico y acústico en sistemas compuestos de aislamiento por el exterior de fachadas. (material) | 1.050 | 30.34 | 31.86 |
| mt28mao090b | Ud | Taco de expansión, REDArtherm H2 Eco 115 "ROCKWOOL", de 115 mm de longitud, con aro de estanqueidad y clavo para fijación de placas aislantes. (material) | 8.000 | 0.83 | 6.64 |
| mt16aaa030 | m | Cinta autoadhesiva para sellado de juntas. (material) | 0.440 | 0.30 | 0.13 |
| mt28mop070b | m | Perfil de esquina de PVC con malla, para refuerzo de cantos. (material) | 0.300 | 0.50 | 0.15 |
| mt28mao070a | m² | Malla de fibra de vidrio antiálcalis, REDArt Malla Estándar "ROCKWOOL", de 3,5x3,8 mm de luz de malla, de 160 g/m² de masa superficial, para armar morteros. (material) | 1.100 | 3.00 | 3.30 |
| mt28mao030a | kg | Imprimación, REDArt Imprimación Silicato "ROCKWOOL", color blanco, compuesta por silicato potásico, resinas acrílicas en dispersión acuosa y pigmentos minerales; para aplicar con rodillo, máquina de proyectar o cepillo. (material) | 0.350 | 6.41 | 2.24 |
| mt28mao050a | kg | Revestimiento REDArt Acabado Silicato "ROCKWOOL", acabado grueso, color blanco, compuesto por silicato potásico, resinas acrílicas en dispersión acuosa y pigmentos minerales; para aplicar con llana. (material) | 3.200 | 6.24 | 19.97 |
| mo054 | h | Oficial 1ª montador de aislamientos. (mano de obra) | 0.100 | 22.74 | 2.27 |
| mo101 | h | Ayudante montador de aislamientos. (mano de obra) | 0.100 | 21.02 | 2.10 |
| mo039 | h | Oficial 1ª revocador. (mano de obra) | 0.600 | 22.13 | 13.28 |
| mo079 | h | Ayudante revocador. (mano de obra) | 0.600 | 21.02 | 12.61 |
| % | % | Costes directos complementarios | 2 % | 118.80 | 2.38 |
|  |  | Costes directos |  |  | 121.18 |
