# Toma de usuario

- Propiedad del archivo: CYPE INGENIEROS, S.A.
- Formato: FIEBDC-3/2002
- Divisa: EUR
- Costes indirectos: 3.00 %
- IVA: 21.00 %

## I Instalaciones

### IA Audiovisuales

#### IAA Red de cables coaxiales

**IAA120** Ud Toma de usuario.
Toma separadora triple, TV-R-SAT, de 5-2400 MHz, marco y embellecedor.
Incluye: Montaje, conexionado y comprobación de su correcto funcionamiento.
Criterio de medición de proyecto: Número de unidades previstas, según documentación gráfica de Proyecto.
Criterio de medición de obra: Se medirá el número de unidades realmente ejecutadas según especificaciones de Proyecto.

| Código | Ud | Descripción | Rendimiento | Precio | Importe |
|---|---|---|---|---|---|
| mt40dpt050g | Ud | Toma separadora triple, TV-R-SAT, de 5-2400 MHz, marco y embellecedor. (material) | 1.000 | 11.17 | 11.17 |
| mo001 | h | Oficial 1ª instalador de telecomunicaciones. (mano de obra) | 0.250 | 22.74 | 5.69 |
| % | % | Costes directos complementarios | 2 % | 16.86 | 0.34 |
|  |  | Costes directos |  |  | 17.20 |
