# Punto de interconexión de cables coaxiales

- Propiedad del archivo: CYPE INGENIEROS, S.A.
- Formato: FIEBDC-3/2002
- Divisa: EUR
- Costes indirectos: 3.00 %
- IVA: 21.00 %

## I Instalaciones

### IA Audiovisuales

#### IAA Red de cables coaxiales

**IAA042** Ud Punto de interconexión de cables coaxiales.
Punto de interconexión de cables coaxiales para red de distribución con tipología en estrella, formado por armario de poliéster reforzado con fibra de vidrio, de 210x310x160 mm, como registro principal de cables coaxiales y 6 conectores tipo "F" a compresión, para cable RG-6. Incluso placa de montaje, puerta con cerradura, accesorios necesarios para su correcta instalación, piezas especiales y fijaciones.
Incluye: Colocación del armario. Colocación de los conectores. Conexionado y comprobación de su correcto funcionamiento.
Criterio de medición de proyecto: Número de unidades previstas, según documentación gráfica de Proyecto.
Criterio de medición de obra: Se medirá el número de unidades realmente ejecutadas según especificaciones de Proyecto.

| Código | Ud | Descripción | Rendimiento | Precio | Importe |
|---|---|---|---|---|---|
| mt40mtm050a | Ud | Armario de poliéster reforzado con fibra de vidrio, de 210x310x160 mm, con placa de montaje perforada de aluminio y puerta con cerradura. (material) | 1.000 | 84.16 | 84.16 |
| mt40cfr020a | Ud | Conector tipo "F" a compresión, para cable coaxial RG-6. (material) | 6.000 | 0.24 | 1.44 |
| mo001 | h | Oficial 1ª instalador de telecomunicaciones. (mano de obra) | 0.650 | 22.74 | 14.78 |
| mo056 | h | Ayudante instalador de telecomunicaciones. (mano de obra) | 0.650 | 20.98 | 13.64 |
| % | % | Costes directos complementarios | 2 % | 114.02 | 2.28 |
|  |  | Costes directos |  |  | 116.30 |
