# Instalación de megafonía

- Propiedad del archivo: CYPE INGENIEROS, S.A.
- Formato: FIEBDC-3/2002
- Divisa: EUR
- Costes indirectos: 3.00 %
- IVA: 21.00 %

## I Instalaciones

### IA Audiovisuales

#### IAM Megafonía

**IAM010** Ud Instalación de megafonía.
Instalación de megafonía compuesta de: central de sonido mono adaptable a cualquier fuente musical; 2 reguladores de sonido analógicos de 1 canal musical mono que permiten regular el volumen de cada estancia, 2 altavoces de 2", 2 W y 8 Ohm instalados en falso techo; adaptadores para incorporar elementos de sonido. Incluso red de distribución interior en vivienda formada por canalización y cableado para la conducción de las señales con tubo flexible de PVC corrugado y cable flexible trenzado de 3x1,5 mm², cajas de empotrar, cajas de derivación y accesorios.
Criterio de valoración económica: El precio no incluye la fuente musical ni las ayudas de albañilería para instalaciones.
Incluye: Replanteo y trazado. Colocación y fijación de tubos y cajas. Tendido de cables. Montaje, conexionado y comprobación de su correcto funcionamiento.
Criterio de medición de proyecto: Número de unidades previstas, según documentación gráfica de Proyecto.
Criterio de medición de obra: Se medirá el número de unidades realmente ejecutadas según especificaciones de Proyecto.

| Código | Ud | Descripción | Rendimiento | Precio | Importe |
|---|---|---|---|---|---|
| mt40mhm010a | Ud | Central de sonido de 1 canal mono, con regulación manual de nivel de salida de audio. Protección electrónica de la alimentación. Telecontrol, conmutador para conectar manual/automático. (material) | 1.000 | 138.13 | 138.13 |
| mt40mhm011 | Ud | Caja de empotrar para central de sonido, de material termoplástico, de 140x140x45 mm. (material) | 1.000 | 3.87 | 3.87 |
| mt40mhm020a | Ud | Regulador de sonido analógico de 1 canal musical mono con caja de empotrar, con recepción de avisos, potenciómetro de regulación de volumen y telecontrol. (material) | 2.000 | 53.27 | 106.54 |
| mt40mhm040a | Ud | Altavoz de 2", 2 W/8 Ohm, para instalar en falso techo. (material) | 2.000 | 19.29 | 38.58 |
| mt40mhm041a | Ud | Caja de empotrar para altavoz de 2", 2 W/8 Ohm. Incluso garras de enganche a techo. (material) | 2.000 | 1.94 | 3.88 |
| mt40mhm050a | Ud | Adaptador para incorporar elementos de sonido. (material) | 2.000 | 1.95 | 3.90 |
| mt40mhm100 | m | Cable flexible trenzado de 3x1,5 mm². (material) | 40.000 | 0.52 | 20.80 |
| mt40mhm102 | m | Línea de alimentación de 2x0,75 mm². (material) | 30.000 | 0.41 | 12.30 |
| mt35aia010b | m | Tubo curvable de PVC, corrugado, de color negro, de 20 mm de diámetro nominal, para canalización empotrada en obra de fábrica (paredes y techos). Resistencia a la compresión 320 N, resistencia al impacto 1 julio, temperatura de trabajo -5°C hasta 60°C, con grado de protección IP545 según UNE 20324, no propagador de la llama. Según UNE-EN 61386-1 y UNE-EN 61386-22. (material) | 40.000 | 0.42 | 16.80 |
| mt40mhm101 | Ud | Caja de distribución universal con tapa de registro. (material) | 2.000 | 1.17 | 2.34 |
| mo003 | h | Oficial 1ª electricista. (mano de obra) | 3.800 | 22.74 | 86.41 |
| mo102 | h | Ayudante electricista. (mano de obra) | 3.800 | 20.98 | 79.72 |
| % | % | Costes directos complementarios | 2 % | 513.27 | 10.27 |
|  |  | Costes directos |  |  | 523.54 |
