# Unidad de control de flujo del refrigerante, para sistema con recuperación de calor

- Propiedad del archivo: CYPE INGENIEROS, S.A.
- Formato: FIEBDC-3/2002
- Divisa: EUR
- Costes indirectos: 3.00 %
- IVA: 21.00 %

## I Instalaciones

### IB Sistemas de climatización

#### IBB Sistema VRF (Bosch)

**IBB500** Ud Unidad de control de flujo del refrigerante, para sistema con recuperación de calor.
Unidad de control de flujo del refrigerante, sistema Bosch 5000 VRF con recuperación de calor, para gas R-410A, para 1 unidad interior, modelo SBOX04E-1 "BOSCH", con una capacidad máxima de 40 a 56 kW, de 960x600x225 mm, 31 kg, presión sonora 33 dBA.
Criterio de valoración económica: El precio no incluye la canalización ni el cableado eléctrico de alimentación.
Incluye: Replanteo. Colocación y fijación. Conexión a las líneas frigoríficas. Conexión a la red eléctrica. Conexión a la red de desagüe.
Criterio de medición de proyecto: Número de unidades previstas, según documentación gráfica de Proyecto.
Criterio de medición de obra: Se medirá el número de unidades realmente ejecutadas según especificaciones de Proyecto.

| Código | Ud | Descripción | Rendimiento | Precio | Importe |
|---|---|---|---|---|---|
| mt42bos500d | Ud | Unidad de control de flujo del refrigerante, sistema Bosch 5000 VRF con recuperación de calor, para gas R-410A, para 1 unidad interior, modelo SBOX04E-1 "BOSCH", con una capacidad máxima de 40 a 56 kW, de 960x600x225 mm, 31 kg, presión sonora 33 dBA. (material) | 1.000 | 2335.00 | 2335.00 |
| mo005 | h | Oficial 1ª instalador de climatización. (mano de obra) | 0.500 | 22.74 | 11.37 |
| mo104 | h | Ayudante instalador de climatización. (mano de obra) | 0.500 | 20.98 | 10.49 |
| % | % | Costes directos complementarios | 2 % | 2356.86 | 47.14 |
|  |  | Costes directos |  |  | 2404.00 |
