# Amplificador de señal para línea de transmisión de datos

- Propiedad del archivo: CYPE INGENIEROS, S.A.
- Formato: FIEBDC-3/2002
- Divisa: EUR
- Costes indirectos: 3.00 %
- IVA: 21.00 %

## I Instalaciones

### IB Sistemas de climatización

#### IBF Sistema VRF (Fujitsu)

**IBF555** Ud Amplificador de señal para línea de transmisión de datos.
Amplificador de señal para línea de transmisión de datos, modelo UTY-VSGXZ1 "FUJITSU", para líneas de más de 500 m (la longitud máxima de línea es de 3600 m usando varios amplificadores) y para líneas con más de 64 unidades interiores, con la limitación de 8 amplificadores en un sistema VRF.
Criterio de valoración económica: El precio no incluye la canalización ni el cableado eléctrico de alimentación.
Incluye: Replanteo. Colocación y fijación. Conexionado.
Criterio de medición de proyecto: Número de unidades previstas, según documentación gráfica de Proyecto.
Criterio de medición de obra: Se medirá el número de unidades realmente ejecutadas según especificaciones de Proyecto.

| Código | Ud | Descripción | Rendimiento | Precio | Importe |
|---|---|---|---|---|---|
| mt42fuj625a | Ud | Amplificador de señal para línea de transmisión de datos, modelo UTY-VSGXZ1 "FUJITSU", para líneas de más de 500 m (la longitud máxima de línea es de 3600 m usando varios amplificadores) y para líneas con más de 64 unidades interiores, con la limitación de 8 amplificadores en un sistema VRF. (material) | 1.000 | 850.00 | 850.00 |
| mo005 | h | Oficial 1ª instalador de climatización. (mano de obra) | 0.200 | 22.74 | 4.55 |
| mo104 | h | Ayudante instalador de climatización. (mano de obra) | 0.200 | 20.98 | 4.20 |
| % | % | Costes directos complementarios | 2 % | 858.75 | 17.18 |
|  |  | Costes directos |  |  | 875.93 |
