# Panel

- Propiedad del archivo: CYPE INGENIEROS, S.A.
- Formato: FIEBDC-3/2002
- Divisa: EUR
- Costes indirectos: 3.00 %
- IVA: 21.00 %

## I Instalaciones

### IC Calefacción, refrigeración, climatización y A.C.S.

#### ICE Emisores por agua para calefacción y refrigeración

**ICE045** Ud Panel.
Panel simple, de chapa de acero, en instalaciones de agua caliente hasta 6 bar y 110°C, de 300x300x47 mm, emisión calorífica 86 kcal/h para una diferencia media de temperatura de 50°C entre el radiador y el ambiente, según UNE-EN 442-1, incluso tapones, reducciones y juntas, en instalación de calefacción centralizada por agua, con sistema bitubo. Incluso llave de paso termostática, detentor, purgador automático, anclajes, soportes, racores de conexión a la tubería de distribución, plafones y todos aquellos accesorios necesarios para su correcto funcionamiento. Totalmente montado, conexionado y probado.
Incluye: Replanteo mediante plantilla. Fijación en paramento mediante elementos de anclaje. Situación y fijación de las unidades. Montaje de accesorios. Conexionado con la red de conducción de agua.
Criterio de medición de proyecto: Número de unidades previstas, según documentación gráfica de Proyecto.
Criterio de medición de obra: Se medirá el número de unidades realmente ejecutadas según especificaciones de Proyecto.

| Código | Ud | Descripción | Rendimiento | Precio | Importe |
|---|---|---|---|---|---|
| mt38emi300aaa1 | Ud | Panel simple, de chapa de acero, en instalaciones de agua caliente hasta 6 bar y 110°C, de 300x300x47 mm, emisión calorífica 86 kcal/h para una diferencia media de temperatura de 50°C entre el radiador y el ambiente, según UNE-EN 442-1, incluso tapones, reducciones y juntas. (material) | 1.000 | 23.00 | 23.00 |
| mt38emi301 | Ud | Kit para montaje de radiador de chapa de acero, compuesto por soportes, purgador automático, spray de pintura para retoques y demás accesorios necesarios. (material) | 1.000 | 8.60 | 8.60 |
| mt38emi113 | Ud | Kit para conexión de radiador de chapa de acero a la tubería de distribución, compuesto por llave de paso termostática, detentor, enlaces y demás accesorios necesarios. (material) | 1.000 | 25.80 | 25.80 |
| mo004 | h | Oficial 1ª calefactor. (mano de obra) | 0.330 | 22.74 | 7.50 |
| mo103 | h | Ayudante calefactor. (mano de obra) | 0.330 | 20.98 | 6.92 |
| % | % | Costes directos complementarios | 2 % | 71.82 | 1.44 |
|  |  | Costes directos |  |  | 73.26 |
