# Grupo hidráulico para circuitos de calefacción, con intercambiador para producción de A.C.S

- Propiedad del archivo: CYPE INGENIEROS, S.A.
- Formato: FIEBDC-3/2002
- Divisa: EUR
- Costes indirectos: 3.00 %
- IVA: 21.00 %

## I Instalaciones

### IC Calefacción, refrigeración, climatización y A.C.S.

#### ICS Sistemas de conducción de agua

**ICS113** Ud Grupo hidráulico para circuitos de calefacción, con intercambiador para producción de A.C.S.
Estación de descentralización para producción de A.C.S. instantánea, caudal de 19 l/min, con conexiones para el circuito de calefacción por radiadores, de 620x110x556 mm, con intercambiador de placas de acero inoxidable, bypass con válvula termostática, válvula reguladora de presión diferencial, válvula de control proporcional de caudal, filtros, tuberías con aislamiento térmico y salida para el suministro de agua fría.
Incluye: Replanteo. Colocación. Conexionado y comprobación de su correcto funcionamiento.
Criterio de medición de proyecto: Número de unidades previstas, según documentación gráfica de Proyecto.
Criterio de medición de obra: Se medirá el número de unidades realmente ejecutadas según especificaciones de Proyecto.

| Código | Ud | Descripción | Rendimiento | Precio | Importe |
|---|---|---|---|---|---|
| mt38eup210a | Ud | Estación de descentralización para producción de A.C.S. instantánea, caudal de 19 l/min, con conexiones para el circuito de calefacción por radiadores, de 620x110x556 mm, con intercambiador de placas de acero inoxidable, bypass con válvula termostática, válvula reguladora de presión diferencial, válvula de control proporcional de caudal, filtros, tuberías con aislamiento térmico y salida para el suministro de agua fría. (material) | 1.000 | 2242.50 | 2242.50 |
| mo004 | h | Oficial 1ª calefactor. (mano de obra) | 0.800 | 22.74 | 18.19 |
| mo103 | h | Ayudante calefactor. (mano de obra) | 0.800 | 20.98 | 16.78 |
| % | % | Costes directos complementarios | 2 % | 2277.47 | 45.55 |
|  |  | Costes directos |  |  | 2323.02 |
