# Comunicador telefónico GSM a teléfono particular

- Propiedad del archivo: CYPE INGENIEROS, S.A.
- Formato: FIEBDC-3/2002
- Divisa: EUR
- Costes indirectos: 3.00 %
- IVA: 21.00 %

## I Instalaciones

### ID Seguridad

#### IDM Transmisores y comunicadores de alarma

**IDM030** Ud Comunicador telefónico GSM a teléfono particular.
Comunicador telefónico GSM a teléfono particular, con dos modalidades de envío de alarmas (vocal y SMS), de 249x185x68 mm, con teclado y pantalla LCD, dos entradas de alarma y cinco salidas, micrófono y altavoz para grabación de mensaje vocal, seis led de visualización del estado del sistema, memoria no volátil en ausencia de alimentación, protección antiapertura y espacio para batería de 12 V y 2,2 Ah. Incluso elementos de fijación.
Incluye: Replanteo. Fijación al paramento. Montaje, conexionado y comprobación de su correcto funcionamiento.
Criterio de medición de proyecto: Número de unidades previstas, según documentación gráfica de Proyecto.
Criterio de medición de obra: Se medirá el número de unidades realmente ejecutadas según especificaciones de Proyecto.

| Código | Ud | Descripción | Rendimiento | Precio | Importe |
|---|---|---|---|---|---|
| mt41ing180a | Ud | Comunicador telefónico GSM a teléfono particular, con dos modalidades de envío de alarmas (vocal y SMS), de 249x185x68 mm, con teclado y pantalla LCD, dos entradas de alarma y cinco salidas, micrófono y altavoz para grabación de mensaje vocal, seis led de visualización del estado del sistema, memoria no volátil en ausencia de alimentación, protección antiapertura y espacio para batería de 12 V y 2,2 Ah. Incluso elementos de fijación. (material) | 1.000 | 671.46 | 671.46 |
| mo006 | h | Oficial 1ª instalador de redes y equipos de detección y seguridad. (mano de obra) | 0.250 | 22.74 | 5.69 |
| mo105 | h | Ayudante instalador de redes y equipos de detección y seguridad. (mano de obra) | 0.250 | 20.98 | 5.25 |
| % | % | Costes directos complementarios | 2 % | 682.40 | 13.65 |
|  |  | Costes directos |  |  | 696.05 |
