# Sirena exterior vía radio

- Propiedad del archivo: CYPE INGENIEROS, S.A.
- Formato: FIEBDC-3/2002
- Divisa: EUR
- Costes indirectos: 3.00 %
- IVA: 21.00 %

## I Instalaciones

### ID Seguridad

#### IDR Centrales de intrusión vía radio

**IDR050** Ud Sirena exterior vía radio.
Sirena con comunicación vía radio, comunicación bidireccional con la central, con alimentación a 12 V, luces estroboscópicas titilantes y memoria de alarma. Instalación en paramento exterior. Incluso elementos de fijación.
Incluye: Replanteo. Fijación al paramento. Montaje, conexionado y comprobación de su correcto funcionamiento.
Criterio de medición de proyecto: Número de unidades previstas, según documentación gráfica de Proyecto.
Criterio de medición de obra: Se medirá el número de unidades realmente ejecutadas según especificaciones de Proyecto.

| Código | Ud | Descripción | Rendimiento | Precio | Importe |
|---|---|---|---|---|---|
| mt41ing250a | Ud | Sirena con comunicación vía radio, comunicación bidireccional con la central, con alimentación a 12 V, luces estroboscópicas titilantes y memoria de alarma, para instalar en paramento exterior. Incluso elementos de fijación. (material) | 1.000 | 259.96 | 259.96 |
| mo006 | h | Oficial 1ª instalador de redes y equipos de detección y seguridad. (mano de obra) | 0.200 | 22.74 | 4.55 |
| mo105 | h | Ayudante instalador de redes y equipos de detección y seguridad. (mano de obra) | 0.200 | 20.98 | 4.20 |
| % | % | Costes directos complementarios | 2 % | 268.71 | 5.37 |
|  |  | Costes directos |  |  | 274.08 |
