# Tapa ciega empotrada

- Propiedad del archivo: CYPE INGENIEROS, S.A.
- Formato: FIEBDC-3/2002
- Divisa: EUR
- Costes indirectos: 3.00 %
- IVA: 21.00 %

## I Instalaciones

### IE Eléctricas

#### IEM Mecanismos

**IEM130** Ud Tapa ciega empotrada.
Tapa ciega rectangular, gama básica, de color blanco, con marco embellecedor para 1 elemento, de color blanco. Instalación empotrada.
Criterio de valoración económica: El precio no incluye la caja para mecanismo empotrado.
Incluye: Montaje.
Criterio de medición de proyecto: Número de unidades previstas, según documentación gráfica de Proyecto.
Criterio de medición de obra: Se medirá el número de unidades realmente ejecutadas según especificaciones de Proyecto.

| Código | Ud | Descripción | Rendimiento | Precio | Importe |
|---|---|---|---|---|---|
| mt33gbg800a | Ud | Tapa ciega rectangular para empotrar, gama básica, de color blanco. (material) | 1.000 | 2.55 | 2.55 |
| mt33gbg950a | Ud | Marco embellecedor para 1 elemento, gama básica, de color blanco. (material) | 1.000 | 1.94 | 1.94 |
| mo003 | h | Oficial 1ª electricista. (mano de obra) | 0.073 | 22.74 | 1.66 |
| % | % | Costes directos complementarios | 2 % | 6.15 | 0.12 |
|  |  | Costes directos |  |  | 6.27 |
