# Tubería de acero inoxidable, con soldadura longitudinal, para gas

- Propiedad del archivo: CYPE INGENIEROS, S.A.
- Formato: FIEBDC-3/2002
- Divisa: EUR
- Costes indirectos: 3.00 %
- IVA: 21.00 %

## I Instalaciones

### IH Tuberías para fluidos

#### IHA Tuberías de acero

**IHA610** m Tubería de acero inoxidable, con soldadura longitudinal, para gas.
Tubería para gas, formada por tubo de acero inoxidable con soldadura, de 28 mm de diámetro y 0,8 mm de espesor (28x0,8). Instalación en superficie. Incluso material auxiliar para montaje y sujeción a la obra, accesorios y piezas especiales.
Incluye: Replanteo. Colocación y fijación de tubos, accesorios y piezas especiales. Realización de pruebas de servicio.
Criterio de medición de proyecto: Longitud medida según documentación gráfica de Proyecto.
Criterio de medición de obra: Se medirá la longitud realmente ejecutada según especificaciones de Proyecto.

| Código | Ud | Descripción | Rendimiento | Precio | Importe |
|---|---|---|---|---|---|
| mt08tai400e | Ud | Material auxiliar para montaje y sujeción a la obra de las tuberías de acero inoxidable con soldadura, de 28 mm de diámetro. (material) | 1.000 | 0.23 | 0.23 |
| mt08tai010eg | m | Tubo de acero inoxidable con soldadura, de 28 mm de diámetro y 0,8 mm de espesor (28x0,8), según UNE 19049-1, con el precio incrementado el 30% en concepto de accesorios y piezas especiales. (material) | 1.000 | 5.88 | 5.88 |
| op00ato010 |  | Atornillador. | 1.000 | 0.00 | 0.00 |
| op00mar010 |  | Martillo. | 1.000 | 0.00 | 0.00 |
| op00tal010 |  | Taladro. | 1.000 | 0.00 | 0.00 |
| mo010 | h | Oficial 1ª instalador de gas. (mano de obra) | 0.230 | 22.74 | 5.23 |
| mo109 | h | Ayudante instalador de gas. (mano de obra) | 0.230 | 20.98 | 4.83 |
| % | % | Costes directos complementarios | 2 % | 16.17 | 0.32 |
|  |  | Costes directos |  |  | 16.49 |
