# Tubería de polietileno reticulado (PE-X), preaislada térmicamente, "FITTINGS ESTÁNDAR"

- Propiedad del archivo: CYPE INGENIEROS, S.A.
- Formato: FIEBDC-3/2002
- Divisa: EUR
- Costes indirectos: 3.00 %
- IVA: 21.00 %

## I Instalaciones

### IH Tuberías para fluidos

#### IHO Tuberías de polietileno, preaisladas

**IHO111** m Tubería de polietileno reticulado (PE-X), preaislada térmicamente, "FITTINGS ESTÁNDAR".
Tubería formada por tubo de polietileno reticulado (PE-Xa), de 16 mm de diámetro exterior y 1,8 mm de espesor, serie 4, clase 1-2-5/8 bar y clase 4/10 bar, con aislamiento térmico de 6 mm de espesor y capa de protección, suministrado en rollos, "FITTINGS ESTÁNDAR". Instalación en superficie. Incluso material auxiliar para montaje y sujeción a la obra, accesorios y piezas especiales.
Incluye: Replanteo. Colocación y fijación de tubos, accesorios y piezas especiales. Realización de pruebas de servicio.
Criterio de medición de proyecto: Longitud medida según documentación gráfica de Proyecto.
Criterio de medición de obra: Se medirá la longitud realmente ejecutada según especificaciones de Proyecto.

| Código | Ud | Descripción | Rendimiento | Precio | Importe |
|---|---|---|---|---|---|
| mt37tpf406e | Ud | Material auxiliar para montaje y sujeción a la obra de las tuberías de polietileno reticulado (PE-Xa), con aislamiento térmico, "FITTINGS ESTÁNDAR", de 16 de diámetro exterior. (material) | 1.000 | 0.20 | 0.20 |
| mt37tpf006eg | m | Tubo de polietileno reticulado (PE-Xa), de 16 mm de diámetro exterior y 1,8 mm de espesor, serie 4, clase 1-2-5/8 bar y clase 4/10 bar, con aislamiento térmico de 6 mm de espesor y capa de protección, suministrado en rollos, "FITTINGS ESTÁNDAR", según UNE-EN ISO 15875-2, con el precio incrementado el 30% en concepto de accesorios y piezas especiales. (material) | 1.000 | 5.25 | 5.25 |
| op00ato010 |  | Atornillador. | 1.000 | 0.00 | 0.00 |
| op00mar010 |  | Martillo. | 1.000 | 0.00 | 0.00 |
| op00tal010 |  | Taladro. | 1.000 | 0.00 | 0.00 |
| mo008 | h | Oficial 1ª fontanero. (mano de obra) | 0.030 | 22.74 | 0.68 |
| mo107 | h | Ayudante fontanero. (mano de obra) | 0.030 | 20.98 | 0.63 |
| % | % | Costes directos complementarios | 2 % | 6.76 | 0.14 |
|  |  | Costes directos |  |  | 6.90 |
