# Luminaria para cabecero de cama de hospital. Instalación en superficie

- Propiedad del archivo: CYPE INGENIEROS, S.A.
- Formato: FIEBDC-3/2002
- Divisa: EUR
- Costes indirectos: 3.00 %
- IVA: 21.00 %

## I Instalaciones

### II Iluminación

#### III Interior

**III021** Ud Luminaria para cabecero de cama de hospital. Instalación en superficie.
Luminaria rectangular para cabecero de cama de hospital, de aluminio extruido, acabado termoesmaltado, de color RAL 9006, no regulable, de 206x966x74 mm, con lámpara LED, temperatura de color 4000 K, de 20 W, de luz directa, lámpara LED, temperatura de color 4000 K, de 14 W, de luz indirecta, óptica formada por dos reflectores interiores de color blanco, difusores de policarbonato, índice de reproducción cromática mayor de 80, flujo luminoso 1100 lúmenes de luz directa, flujo luminoso 2000 lúmenes de luz indirecta, alimentación a 220/240 V y 50-60 Hz, grado de protección IP40. Instalación en superficie.
Incluye: Replanteo. Montaje, conexionado y comprobación de su correcto funcionamiento.
Criterio de medición de proyecto: Número de unidades previstas, según documentación gráfica de Proyecto.
Criterio de medición de obra: Se medirá el número de unidades realmente ejecutadas según especificaciones de Proyecto.

| Código | Ud | Descripción | Rendimiento | Precio | Importe |
|---|---|---|---|---|---|
| mt34lle190a | Ud | Luminaria rectangular para cabecero de cama de hospital, de aluminio extruido, acabado termoesmaltado, de color RAL 9006, no regulable, de 206x966x74 mm, con lámpara LED, temperatura de color 4000 K, de 20 W, de luz directa, lámpara LED, temperatura de color 4000 K, de 14 W, de luz indirecta, óptica formada por dos reflectores interiores de color blanco, difusores de policarbonato, índice de reproducción cromática mayor de 80, flujo luminoso 1100 lúmenes de luz directa, flujo luminoso 2000 lúmenes de luz indirecta, alimentación a 220/240 V y 50-60 Hz, grado de protección IP40. (material) | 1.000 | 647.91 | 647.91 |
| mo003 | h | Oficial 1ª electricista. (mano de obra) | 0.250 | 22.74 | 5.69 |
| mo102 | h | Ayudante electricista. (mano de obra) | 0.250 | 20.98 | 5.25 |
| % | % | Costes directos complementarios | 2 % | 658.85 | 13.18 |
|  |  | Costes directos |  |  | 672.03 |
