# Proyector sobre carril electrificado monofásico

- Propiedad del archivo: CYPE INGENIEROS, S.A.
- Formato: FIEBDC-3/2002
- Divisa: EUR
- Costes indirectos: 3.00 %
- IVA: 21.00 %

## I Instalaciones

### II Iluminación

#### III Interior

**III211** Ud Proyector sobre carril electrificado monofásico.
Proyector de aluminio inyectado, de color blanco acabado mate texturizado, con tija de aluminio anodizado acabado brillante y caja portaequipos de compuesto termoplástico, no regulable, de 15 W, alimentación a 220/240 V y 50-60 Hz, de 40 de diámetro y 110 mm de altura, con lámpara LED no reemplazable, temperatura de color 3000 K, óptica formada por reflector de alto rendimiento, haz de luz intensivo 15°, índice de reproducción cromática mayor de 90, flujo luminoso 791 lúmenes, grado de protección IP20. Instalación sobre carril electrificado monofásico.
Criterio de valoración económica: El precio no incluye el carril electrificado monofásico.
Incluye: Replanteo. Montaje, conexionado y comprobación de su correcto funcionamiento.
Criterio de medición de proyecto: Número de unidades previstas, según documentación gráfica de Proyecto.
Criterio de medición de obra: Se medirá el número de unidades realmente ejecutadas según especificaciones de Proyecto.

| Código | Ud | Descripción | Rendimiento | Precio | Importe |
|---|---|---|---|---|---|
| mt34lle285a | Ud | Proyector para carril electrificado monofásico, de aluminio inyectado, de color blanco acabado mate texturizado, con tija de aluminio anodizado acabado brillante y caja portaequipos de compuesto termoplástico, no regulable, de 15 W, alimentación a 220/240 V y 50-60 Hz, de 40 de diámetro y 110 mm de altura, con lámpara LED no reemplazable, temperatura de color 3000 K, óptica formada por reflector de alto rendimiento, haz de luz intensivo 15°, índice de reproducción cromática mayor de 90, flujo luminoso 791 lúmenes, grado de protección IP20. (material) | 1.000 | 159.28 | 159.28 |
| mo003 | h | Oficial 1ª electricista. (mano de obra) | 0.100 | 22.74 | 2.27 |
| mo102 | h | Ayudante electricista. (mano de obra) | 0.100 | 20.98 | 2.10 |
| % | % | Costes directos complementarios | 2 % | 163.65 | 3.27 |
|  |  | Costes directos |  |  | 166.92 |
