# Filtro

- Propiedad del archivo: CYPE INGENIEROS, S.A.
- Formato: FIEBDC-3/2002
- Divisa: EUR
- Costes indirectos: 3.00 %
- IVA: 21.00 %

## I Instalaciones

### IO Contra incendios

#### IOB Sistemas de abastecimiento de agua

**IOB026** Ud Filtro.
Filtro retenedor de residuos de fundición dúctil, con tamiz de acero inoxidable, unión con bridas, de 8" de diámetro, PN=16 bar.
Incluye: Montaje, conexionado y comprobación de su correcto funcionamiento.
Criterio de medición de proyecto: Número de unidades previstas, según documentación gráfica de Proyecto.
Criterio de medición de obra: Se medirá el número de unidades realmente ejecutadas según especificaciones de Proyecto.

| Código | Ud | Descripción | Rendimiento | Precio | Importe |
|---|---|---|---|---|---|
| mt41svc100g | Ud | Filtro retenedor de residuos de fundición dúctil, con tamiz de acero inoxidable, unión con bridas, de 8" de diámetro, PN=16 bar. (material) | 1.000 | 542.48 | 542.48 |
| mt41www030 | Ud | Material auxiliar para instalaciones contra incendios. (material) | 1.000 | 1.40 | 1.40 |
| mo008 | h | Oficial 1ª fontanero. (mano de obra) | 0.400 | 22.74 | 9.10 |
| mo107 | h | Ayudante fontanero. (mano de obra) | 0.400 | 20.98 | 8.39 |
| % | % | Costes directos complementarios | 2 % | 561.37 | 11.23 |
|  |  | Costes directos |  |  | 572.60 |
