# Sellado de paso de cables de medianas dimensiones, con mortero de cemento. Sistema "HILTI"

- Propiedad del archivo: CYPE INGENIEROS, S.A.
- Formato: FIEBDC-3/2002
- Divisa: EUR
- Costes indirectos: 3.00 %
- IVA: 21.00 %

## I Instalaciones

### IO Contra incendios

#### IOJ Protección pasiva contra incendios: instalaciones

**IOJ051** Ud Sellado de paso de cables de medianas dimensiones, con mortero de cemento. Sistema "HILTI".
Sellado de paso de cables con aislamiento, de diámetro exterior menor o igual de 21 mm, a través de una abertura de 100 cm², en muro de 15 cm de espesor, para protección pasiva contra incendios y garantizar la resistencia al fuego EI 120, con mortero de cemento con propiedades ignífugas, modelo CFS-M RG "HILTI", color gris.
Incluye: Limpieza y preparación del paramento. Aplicación del mortero, con llana. Limpieza final.
Criterio de medición de proyecto: Número de unidades previstas, según documentación gráfica de Proyecto.
Criterio de medición de obra: Se medirá el número de unidades realmente ejecutadas según especificaciones de Proyecto.

| Código | Ud | Descripción | Rendimiento | Precio | Importe |
|---|---|---|---|---|---|
| mt41phi060d | kg | Mortero de cemento con propiedades ignífugas, modelo CFS-M RG "HILTI", color gris, para sellado de penetraciones. (material) | 1.620 | 9.50 | 15.39 |
| mo113 | h | Peón ordinario construcción. (mano de obra) | 0.060 | 20.78 | 1.25 |
| % | % | Costes directos complementarios | 2 % | 16.64 | 0.33 |
|  |  | Costes directos |  |  | 16.97 |
