# Pieza especial para conducto de ventilación de sección circular

- Propiedad del archivo: CYPE INGENIEROS, S.A.
- Formato: FIEBDC-3/2002
- Divisa: EUR
- Costes indirectos: 3.00 %
- IVA: 21.00 %

## I Instalaciones

### IV Ventilación

#### IVG Ventilación mecánica para garajes

**IVG026** Ud Pieza especial para conducto de ventilación de sección circular.
Codo 30° para conducto circular de acero galvanizado, de 80 mm de diámetro, en la red de conductos de ventilación.
Incluye: Colocación y fijación de las piezas especiales prefabricadas a la red de conductos.
Criterio de medición de proyecto: Número de unidades previstas, según documentación gráfica de Proyecto.
Criterio de medición de obra: Se medirá el número de unidades realmente ejecutadas según especificaciones de Proyecto.

| Código | Ud | Descripción | Rendimiento | Precio | Importe |
|---|---|---|---|---|---|
| mt42con218aaa | Ud | Codo 30° para conducto circular de acero galvanizado, de 80 mm de diámetro. (material) | 1.000 | 6.10 | 6.10 |
| mo013 | h | Oficial 1ª montador de conductos de chapa metálica. (mano de obra) | 0.100 | 22.74 | 2.27 |
| mo084 | h | Ayudante montador de conductos de chapa metálica. (mano de obra) | 0.100 | 21.02 | 2.10 |
| % | % | Costes directos complementarios | 2 % | 10.47 | 0.21 |
|  |  | Costes directos |  |  | 10.68 |
