# Conducto semirrígido de chapa de aluminio

- Propiedad del archivo: CYPE INGENIEROS, S.A.
- Formato: FIEBDC-3/2002
- Divisa: EUR
- Costes indirectos: 3.00 %
- IVA: 21.00 %

## I Instalaciones

### IV Ventilación

#### IVV Conductos de admisión y extracción para ventilación

**IVV210** m Conducto semirrígido de chapa de aluminio.
Conducto de ventilación, formado por tubo semirrígido de chapa de aluminio engatillada en espiral, de 125 mm de diámetro, temperatura de trabajo de 250°C y puntas de temperatura de hasta 350°C, clase A1 según UNE-EN 13501-1. Incluso material auxiliar para montaje y sujeción a la obra, accesorios y piezas especiales.
Incluye: Replanteo del recorrido del conducto y de la situación de los elementos de sujeción. Presentación de tubos, accesorios y piezas especiales. Fijación del material auxiliar para montaje y sujeción a la obra. Montaje, conexionado y comprobación de su correcto funcionamiento. Realización de pruebas de servicio.
Criterio de medición de proyecto: Longitud medida según documentación gráfica de Proyecto.
Criterio de medición de obra: Se medirá la longitud realmente ejecutada según especificaciones de Proyecto.

| Código | Ud | Descripción | Rendimiento | Precio | Importe |
|---|---|---|---|---|---|
| mt42csa420a | Ud | Material auxiliar para montaje y sujeción a la obra de los conductos semirrígidos de chapa de aluminio, de 125 mm de diámetro. (material) | 1.000 | 0.37 | 0.37 |
| mt42csa020ac | m | Tubo semirrígido de chapa de aluminio engatillada en espiral, de 125 mm de diámetro, temperatura de trabajo de 250°C y puntas de temperatura de hasta 350°C, clase A1 según UNE-EN 13501-1, con el precio incrementado el 10% en concepto de accesorios y piezas especiales. (material) | 1.000 | 8.18 | 8.18 |
| op00ato010 |  | Atornillador. | 1.000 | 0.00 | 0.00 |
| op00mar010 |  | Martillo. | 1.000 | 0.00 | 0.00 |
| op00tal010 |  | Taladro. | 1.000 | 0.00 | 0.00 |
| mo011 | h | Oficial 1ª montador. (mano de obra) | 0.119 | 22.74 | 2.71 |
| mo080 | h | Ayudante montador. (mano de obra) | 0.060 | 21.02 | 1.26 |
| % | % | Costes directos complementarios | 2 % | 12.52 | 0.25 |
|  |  | Costes directos |  |  | 12.77 |
