# Conducto flexible de doble pared, de aluminio/poliéster, con aislamiento acústico

- Propiedad del archivo: CYPE INGENIEROS, S.A.
- Formato: FIEBDC-3/2002
- Divisa: EUR
- Costes indirectos: 3.00 %
- IVA: 21.00 %

## I Instalaciones

### IV Ventilación

#### IVV Conductos de admisión y extracción para ventilación

**IVV360** m Conducto flexible de doble pared, de aluminio/poliéster, con aislamiento acústico.
Conducto de ventilación, formado por tubo flexible de doble pared de aluminio/poliéster con aislamiento acústico, compuesto por pared interior de poliéster de 80 mm de diámetro, pared exterior de aluminio y poliéster, y aislamiento acústico entre paredes mediante fibra de vidrio de 25 mm de espesor, rango de temperatura de trabajo de -10 a 70°C. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42ald129a | Ud | Material auxiliar para montaje y sujeción a la obra de los conductos flexibles de doble pared de aluminio/poliéster con aislamiento acústico, de 80 mm de diámetro interior. (material) | 1.000 | 0.44 | 0.44 |
| mt42ald128ac | m | Tubo flexible de doble pared de aluminio/poliéster con aislamiento acústico, compuesto por pared interior de poliéster de 80 mm de diámetro, pared exterior de aluminio y poliéster, y aislamiento acústico entre paredes mediante fibra de vidrio de 25 mm de espesor, rango de temperatura de trabajo de -10 a 70°C, con el precio incrementado el 10% en concepto de accesorios y piezas especiales. (material) | 1.000 | 9.75 | 9.75 |
| mo011 | h | Oficial 1ª montador. (mano de obra) | 0.147 | 22.74 | 3.34 |
| mo080 | h | Ayudante montador. (mano de obra) | 0.074 | 21.02 | 1.56 |
| % | % | Costes directos complementarios | 2 % | 15.09 | 0.30 |
|  |  | Costes directos |  |  | 15.39 |
