# Persiana enrollable de lamas

- Propiedad del archivo: CYPE INGENIEROS, S.A.
- Formato: FIEBDC-3/2002
- Divisa: EUR
- Costes indirectos: 3.00 %
- IVA: 21.00 %

## L Carpintería, cerrajería, vidrios y protecciones solares

### LS Protecciones solares

#### LSP Persianas enrollables

**LSP010** m² Persiana enrollable de lamas.
Persiana enrollable de lamas de PVC de 37 mm de altura, color blanco, engarzadas con anillas de chapa o con alambre de acero galvanizado, equipada con eje, discos, cápsulas y todos sus accesorios, con accionamiento manual mediante cinta y recogedor, en cajón de persiana ya realizado.
Incluye: Introducción de la persiana por los perfiles guía en toda la longitud de éstos. Encaje del eje del rodillo en los soportes dispuestos en el cajón de persiana. Anclaje de la cinta al bombo. Enrollado de la persiana. Anclaje de la cinta al recogedor. Colocación del recogedor en la caja correspondiente.
Criterio de medición de proyecto: Superficie del hueco a cerrar, medida según documentación gráfica de Proyecto.
Criterio de medición de obra: Se medirá, con las dimensiones del hueco, la superficie realmente ejecutada según especificaciones de Proyecto.

| Código | Ud | Descripción | Rendimiento | Precio | Importe |
|---|---|---|---|---|---|
| mt24per010a | m² | Persiana enrollable de lamas de PVC de 37 mm de altura, color blanco, equipada con eje, discos, cápsulas y todos sus accesorios, según UNE-EN 13659. (material) | 1.050 | 19.98 | 20.98 |
| mt24per005a | Ud | Kit de cinta y recogedor, con accesorios y mecanismos para accionamiento manual de persiana enrollable. (material) | 1.000 | 15.00 | 15.00 |
| op00ato010 |  | Atornillador. | 1.000 | 0.00 | 0.00 |
| mo011 | h | Oficial 1ª montador. (mano de obra) | 0.120 | 22.74 | 2.73 |
| mo080 | h | Ayudante montador. (mano de obra) | 0.120 | 21.02 | 2.52 |
| % | % | Costes directos complementarios | 2 % | 41.23 | 0.82 |
|  |  | Costes directos |  |  | 42.05 |
