# Aislamiento térmico vertical de losa de cimentación, con vidrio celular

- Propiedad del archivo: CYPE INGENIEROS, S.A.
- Formato: FIEBDC-3/2002
- Divisa: EUR
- Costes indirectos: 3.00 %
- IVA: 21.00 %

## N Aislamientos e impermeabilizaciones

### NA Aislamientos térmicos

#### NAI Cimentaciones

**NAI020** m² Aislamiento térmico vertical de losa de cimentación, con vidrio celular.
Aislamiento térmico vertical de losa de cimentación, formado por panel de vidrio celular, de 600x450 mm y 70 mm de espesor, según UNE-EN 13167, resistencia a compresión >= 1600 kPa, resistencia térmica 0,51 m²K/W, conductividad térmica 0,036 W/(mK) y Euroclase A1 de reacción al fuego según UNE-EN 13501-1; colocado a tope como encofrado perdido en el perímetro de la losa, sobre el terreno; preparado para la posterior impermeabilización de la losa de hormigón. Incluso adhesivo bituminoso para sellado de juntas.
Incluye: Limpieza y preparación de la superficie soporte. Replanteo y corte del aislamiento. Colocación del aislamiento sobre el terreno. Sellado de juntas.
Criterio de medición de proyecto: Superficie medida según documentación gráfica de Proyecto.
Criterio de medición de obra: Se medirá la superficie realmente ejecutada según especificaciones de Proyecto.

| Código | Ud | Descripción | Rendimiento | Precio | Importe |
|---|---|---|---|---|---|
| mt14adg010a | kg | Adhesivo bituminoso, formado por una disolución de betún asfáltico modificado y cargas minerales en base solvente, de aplicación en frío. (material) | 0.480 | 12.86 | 6.17 |
| mt16pvi030ga | m² | Panel de vidrio celular, de 600x450 mm y 70 mm de espesor, según UNE-EN 13167, resistencia a compresión >= 1600 kPa, resistencia térmica 0,51 m²K/W, conductividad térmica 0,036 W/(mK) y Euroclase A1 de reacción al fuego según UNE-EN 13501-1; para colocar directamente sobre el terreno. (material) | 1.050 | 71.20 | 74.76 |
| mo054 | h | Oficial 1ª montador de aislamientos. (mano de obra) | 0.160 | 22.74 | 3.64 |
| mo101 | h | Ayudante montador de aislamientos. (mano de obra) | 0.160 | 21.02 | 3.36 |
| % | % | Costes directos complementarios | 2 % | 87.93 | 1.76 |
|  |  | Costes directos |  |  | 89.69 |
