# Aislamiento termoacústico de suelos flotantes, con poliestireno expandido

- Propiedad del archivo: CYPE INGENIEROS, S.A.
- Formato: FIEBDC-3/2002
- Divisa: EUR
- Costes indirectos: 3.00 %
- IVA: 21.00 %

## N Aislamientos e impermeabilizaciones

### NA Aislamientos térmicos

#### NAL Suelos flotantes

**NAL030** m² Aislamiento termoacústico de suelos flotantes, con poliestireno expandido.
Aislamiento termoacústico de suelos flotantes, formado por panel rígido de poliestireno expandido, Grafipol Termoimpact Roll "VALERO", según UNE-EN 13163, de superficie lisa y mecanizado lateral recto, de 90 mm de espesor, resistencia térmica 3 m²K/W, conductividad térmica 0,03 W/(mK) y desolidarización perimetral realizada con el mismo material aislante. Colocación en obra: a tope, simplemente apoyado, preparado para recibir una base de pavimento de mortero u hormigón. Incluso cinta autoadhesiva para sellado de juntas.
Incluye: Limpieza y preparación de la superficie soporte. Replanteo y corte del aislamiento. Colocación del aislamiento. Sellado de juntas del aislamiento.
Criterio de medición de proyecto: Superficie medida según documentación gráfica de Proyecto.
Criterio de medición de obra: Se medirá la superficie realmente ejecutada según especificaciones de Proyecto.

| Código | Ud | Descripción | Rendimiento | Precio | Importe |
|---|---|---|---|---|---|
| mt16pel060OId | m² | Panel rígido de poliestireno expandido, Grafipol Termoimpact Roll "VALERO", según UNE-EN 13163, de superficie lisa y mecanizado lateral recto, de 90 mm de espesor, resistencia térmica 3 m²K/W, conductividad térmica 0,03 W/(mK), Euroclase E de reacción al fuego según UNE-EN 13501-1, con código de designación EPS-EN 13163-T3-L3-W2-S5-P10-TR200-DS(N)2-BS150-CS(10)100; proporcionando una reducción del nivel global de presión de ruido de impactos de 29 dB. (material) | 1.100 | 16.28 | 17.91 |
| mt16aaa030 | m | Cinta autoadhesiva para sellado de juntas. (material) | 0.400 | 0.30 | 0.12 |
| mo054 | h | Oficial 1ª montador de aislamientos. (mano de obra) | 0.080 | 22.74 | 1.82 |
| mo101 | h | Ayudante montador de aislamientos. (mano de obra) | 0.080 | 21.02 | 1.68 |
| % | % | Costes directos complementarios | 2 % | 21.53 | 0.43 |
|  |  | Costes directos |  |  | 21.96 |
