# Aislamiento acústico del perímetro de apoyo de hoja de fábrica, con banda desolidarizadora de poliestireno expandido

- Propiedad del archivo: CYPE INGENIEROS, S.A.
- Formato: FIEBDC-3/2002
- Divisa: EUR
- Costes indirectos: 3.00 %
- IVA: 21.00 %

## N Aislamientos e impermeabilizaciones

### NB Aislamientos acústicos

#### NBJ Puentes acústicos

**NBJ009** m Aislamiento acústico del perímetro de apoyo de hoja de fábrica, con banda desolidarizadora de poliestireno expandido.
Aislamiento acústico del perímetro de apoyo de hoja de fábrica, realizado con banda de poliestireno expandido elastificado, de 10 mm de espesor y 100 mm de ancho, conductividad térmica 0,033 W/(mK) y rigidez dinámica 17,5 MN/m³; fijada a los forjados y a los encuentros con otros elementos verticales con pasta de yeso, para garantizar su desolidarización y optimizar el aislamiento acústico.
Incluye: Limpieza y preparación de la superficie. Corte de la banda desolidarizadora. Colocación de las bandas elásticas en la base y en los laterales. Colocación de las bandas elásticas en el encuentro de la fábrica con el forjado superior.
Criterio de medición de proyecto: Longitud medida según documentación gráfica de Proyecto.
Criterio de medición de obra: Se medirá la longitud realmente ejecutada según especificaciones de Proyecto.

| Código | Ud | Descripción | Rendimiento | Precio | Importe |
|---|---|---|---|---|---|
| mt16peb020a | m | Banda de poliestireno expandido elastificado, de 10 mm de espesor y 100 mm de ancho, conductividad térmica 0,033 W/(mK) y rigidez dinámica 17,5 MN/m³. (material) | 1.100 | 0.40 | 0.44 |
| mt09pye010b | m³ | Pasta de yeso de construcción B1, según UNE-EN 13279-1. (material) | 0.008 | 148.50 | 1.19 |
| mo113 | h | Peón ordinario construcción. (mano de obra) | 0.050 | 20.78 | 1.04 |
| % | % | Costes directos complementarios | 2 % | 2.67 | 0.05 |
|  |  | Costes directos |  |  | 2.72 |
