# Aislamiento acústico a ruido de impacto de suelos flotantes, con láminas de polietileno

- Propiedad del archivo: CYPE INGENIEROS, S.A.
- Formato: FIEBDC-3/2002
- Divisa: EUR
- Costes indirectos: 3.00 %
- IVA: 21.00 %

## N Aislamientos e impermeabilizaciones

### NB Aislamientos acústicos

#### NBL Suelos flotantes

**NBL021** m² Aislamiento acústico a ruido de impacto de suelos flotantes, con láminas de polietileno.
Aislamiento acústico a ruido de impacto de suelos flotantes, realizado con láminas de espuma de polietileno de alta densidad de 10 mm de espesor, dispuestas con solape entre ellas y desolidarización perimetral realizada con banda de polietileno, de 5 mm de espesor y 20 cm de anchura, densidad 20 kg/m³; preparado para recibir una base de pavimento de mortero u hormigón. Incluso cinta viscoelástica autoadhesiva, para sellado de juntas.
Incluye: Limpieza y preparación de la superficie soporte. Colocación del aislamiento sobre el forjado. Corte del aislamiento. Colocación de la banda perimetral. Sellado de juntas y uniones.
Criterio de medición de proyecto: Superficie medida según documentación gráfica de Proyecto.
Criterio de medición de obra: Se medirá la superficie realmente ejecutada según especificaciones de Proyecto.

| Código | Ud | Descripción | Rendimiento | Precio | Importe |
|---|---|---|---|---|---|
| mt16pnc020d | m² | Lámina de espuma de polietileno de alta densidad de 10 mm de espesor; proporcionando una reducción del nivel global de presión de ruido de impactos de 19 dB. (material) | 1.050 | 2.41 | 2.53 |
| mt16pnc030a | m | Banda de polietileno, de 5 mm de espesor y 20 cm de anchura, densidad 20 kg/m³, complemento para evitar puentes acústicos en encuentros verticales. (material) | 1.050 | 0.35 | 0.37 |
| mt16pnc010a | m | Cinta viscoelástica autoadhesiva, con autoprotección de aluminio, de 50 mm de anchura y de 1,5 mm de espesor, para sellado de juntas. (material) | 0.100 | 0.80 | 0.08 |
| mo054 | h | Oficial 1ª montador de aislamientos. (mano de obra) | 0.060 | 22.74 | 1.36 |
| mo101 | h | Ayudante montador de aislamientos. (mano de obra) | 0.030 | 21.02 | 0.63 |
| % | % | Costes directos complementarios | 2 % | 4.97 | 0.10 |
|  |  | Costes directos |  |  | 5.07 |
