# Aislamiento acústico a ruido aéreo, sobre la instalación empotrada en el falso techo, con módulos de lana mineral

- Propiedad del archivo: CYPE INGENIEROS, S.A.
- Formato: FIEBDC-3/2002
- Divisa: EUR
- Costes indirectos: 3.00 %
- IVA: 21.00 %

## N Aislamientos e impermeabilizaciones

### NB Aislamientos acústicos

#### NBT Falsos techos

**NBT060** Ud Aislamiento acústico a ruido aéreo, sobre la instalación empotrada en el falso techo, con módulos de lana mineral.
Aislamiento acústico a ruido aéreo sobre la instalación empotrada en el falso techo, con módulo aislante autoportante de lana mineral, de 725x725x130 mm, revestido por la cara inferior con un velo mineral y por la cara superior con una lámina de aluminio.
Criterio de valoración económica: El precio no incluye el falso techo.
Incluye: Corte y ajuste del aislamiento. Colocación del aislamiento.
Criterio de medición de proyecto: Número de unidades previstas, según documentación gráfica de Proyecto.
Criterio de medición de obra: Se medirá el número de unidades realmente ejecutadas según especificaciones de Proyecto.

| Código | Ud | Descripción | Rendimiento | Precio | Importe |
|---|---|---|---|---|---|
| mt16par300a | Ud | Módulo aislante autoportante de lana mineral, de 725x725x130 mm, revestido por la cara inferior con un velo mineral y por la cara superior con una lámina de aluminio, Euroclase A1 de reacción al fuego según UNE-EN 13501-1, como barrera acústica en plenums, sobre la instalación empotrada en el falso techo. (material) | 1.000 | 168.90 | 168.90 |
| mo054 | h | Oficial 1ª montador de aislamientos. (mano de obra) | 0.070 | 22.74 | 1.59 |
| mo101 | h | Ayudante montador de aislamientos. (mano de obra) | 0.070 | 21.02 | 1.47 |
| % | % | Costes directos complementarios | 2 % | 171.96 | 3.44 |
|  |  | Costes directos |  |  | 175.40 |
