# Impermeabilización de piscinas. Sistema "MC"

- Propiedad del archivo: CYPE INGENIEROS, S.A.
- Formato: FIEBDC-3/2002
- Divisa: EUR
- Costes indirectos: 3.00 %
- IVA: 21.00 %

## N Aislamientos e impermeabilizaciones

### NI Impermeabilizaciones

#### NIA Fosos de ascensor, depósitos y piscinas

**NIA080** m² Impermeabilización de piscinas. Sistema "MC".
Impermeabilización de piscinas. Sistema "MC", formado por lámina impermeabilizante flexible de polietileno, MC Plan 307 SD "MC", con ambas caras revestidas de geotextil no tejido, de 0,5 mm de espesor y 285 g/m², fijada al soporte con adhesivo cementoso mejorado, C2 TE S1, según UNE-EN 12004, deformable, con deslizamiento reducido y tiempo abierto ampliado, color gris, a base de cemento, áridos de granulometría fina, resinas sintéticas y aditivos especiales extendido con llana dentada. Incluso complementos de refuerzo en tratamiento de puntos singulares con banda de refuerzo de polietileno, MC Fast Tape "MC", con ambas caras revestidas de geotextil no tejido, de 120 mm de anchura y de 0,7 mm de espesor; y mortero cementoso impermeabilizante flexible bicomponente, de color gris.
Criterio de valoración económica: El precio no incluye el revestimiento.
Incluye: Limpieza y preparación de la superficie soporte. Colocación de la impermeabilización. Resolución de los puntos singulares. Sellado de juntas. Sellado de entregas.
Criterio de medición de proyecto: Superficie medida en proyección horizontal, según documentación gráfica de Proyecto, desde las caras interiores de los antepechos o petos perimetrales que la limitan.
Criterio de medición de obra: Se medirá, en proyección horizontal, la superficie realmente ejecutada según especificaciones de Proyecto, desde las caras interiores de los antepechos o petos perimetrales que la limitan.

| Código | Ud | Descripción | Rendimiento | Precio | Importe |
|---|---|---|---|---|---|
| mt09mcm060a | kg | Adhesivo cementoso mejorado, C2 TE S1, según UNE-EN 12004, deformable, con deslizamiento reducido y tiempo abierto ampliado, color gris, a base de cemento, áridos de granulometría fina, resinas sintéticas y aditivos especiales, con propiedades tixotrópicas y de endurecimiento sin retracción. (material) | 2.200 | 0.83 | 1.83 |
| mt15mcp010b | m² | Lámina impermeabilizante flexible de polietileno, MC Plan 307 SD "MC", con ambas caras revestidas de geotextil no tejido, de 0,5 mm de espesor y 285 g/m², Euroclase E de reacción al fuego, según UNE-EN 13501-1, suministrada en rollos de 10 m de longitud y 1 m de anchura. (material) | 1.100 | 14.20 | 15.62 |
| mt09bmr220a | kg | Mortero cementoso impermeabilizante flexible bicomponente, de color gris, con resistencia a los sulfatos, a las heladas y a la intemperie y apto para estar en contacto con agua potable, según UNE-EN 1504-2, Euroclase F de reacción al fuego, según UNE-EN 13501-1, para aplicar en interiores y exteriores. (material) | 0.375 | 0.81 | 0.30 |
| mt15mcp020a | m | Banda de refuerzo de polietileno, MC Fast Tape "MC", con ambas caras revestidas de geotextil no tejido, de 120 mm de anchura y de 0,7 mm de espesor, Euroclase E de reacción al fuego, según UNE-EN 13501-1, suministrada en rollos de 10 m de longitud. (material) | 1.000 | 3.90 | 3.90 |
| mo029 | h | Oficial 1ª aplicador de láminas impermeabilizantes. (mano de obra) | 0.170 | 22.13 | 3.76 |
| mo067 | h | Ayudante aplicador de láminas impermeabilizantes. (mano de obra) | 0.170 | 21.02 | 3.57 |
| % | % | Costes directos complementarios | 2 % | 28.98 | 0.58 |
|  |  | Costes directos |  |  | 29.56 |
