# Impermeabilización de piscinas. Sistema Drypool "GRUPO PUMA"

- Propiedad del archivo: CYPE INGENIEROS, S.A.
- Formato: FIEBDC-3/2002
- Divisa: EUR
- Costes indirectos: 3.00 %
- IVA: 21.00 %

## N Aislamientos e impermeabilizaciones

### NI Impermeabilizaciones

#### NIA Fosos de ascensor, depósitos y piscinas

**NIA120** m² Impermeabilización de piscinas. Sistema Drypool "GRUPO PUMA".
Impermeabilización de piscinas. Sistema Drypool "GRUPO PUMA", formado por dos capas de mortero impermeabilizante semiflexible bicomponente, Morcem Dry SF Plus "GRUPO PUMA", color gris, a base de cemento blanco de alta resistencia, áridos seleccionados, aditivos especiales y resinas extendido con llana dentada, reforzada con malla de fibra de vidrio antiálcalis, Malla Drypool "GRUPO PUMA" dispuesta en un 20 % de su superficie, banda de refuerzo Bandtec "GRUPO PUMA" de 100 mm de anchura, compuesta por una lámina viscoelástica revestida de geotextil no tejido en puntos singulares; previa realización de ángulo cóncavo, a media caña, en encuentros con mortero reparador, reforzado con fibras, Morcemrest RF35 "GRUPO PUMA", clase R3, tipo CC, según UNE-EN 1504-3.
Criterio de valoración económica: El precio no incluye la capa de protección.
Incluye: Limpieza y preparación de la superficie soporte. Ejecución con mortero del ángulo a media caña. Aplicación de la primera capa de impermeabilizante. Colocación de la banda de refuerzo. Colocación de la malla. Aplicación de la segunda capa de impermeabilizante.
Criterio de medición de proyecto: Superficie medida en proyección horizontal, según documentación gráfica de Proyecto, desde las caras interiores de los antepechos o petos perimetrales que la limitan.
Criterio de medición de obra: Se medirá, en proyección horizontal, la superficie realmente ejecutada según especificaciones de Proyecto, desde las caras interiores de los antepechos o petos perimetrales que la limitan.

| Código | Ud | Descripción | Rendimiento | Precio | Importe |
|---|---|---|---|---|---|
| mt28mrp011b | kg | Mortero reparador, reforzado con fibras, de muy alta resistencia mecánica y retracción compensada, Morcemrest RF35 "GRUPO PUMA", con una resistencia a compresión a 28 días mayor o igual a 40 N/mm² y un módulo de elasticidad mayor o igual a 17000 N/mm², clase R3, tipo CC, según UNE-EN 1504-3, Euroclase A1 de reacción al fuego, según UNE-EN 13501-1, compuesto por cementos especiales, áridos seleccionados, aditivos y fibras, aplicado en espesores de hasta 35 mm en vertical y 75 mm en horizontal. (material) | 3.600 | 0.69 | 2.48 |
| mt15igp053a | m | Banda de refuerzo Bandtec "GRUPO PUMA" de 100 mm de anchura, compuesta por una lámina viscoelástica revestida de geotextil no tejido. (material) | 0.100 | 4.76 | 0.48 |
| mt15igp006a | kg | Mortero impermeabilizante semiflexible bicomponente, Morcem Dry SF Plus "GRUPO PUMA", color gris, a base de cemento blanco de alta resistencia, áridos seleccionados, aditivos especiales y resinas, con certificado de potabilidad, según UNE-EN 1504-2. (material) | 6.000 | 2.43 | 14.58 |
| mt15igp052a | m² | Malla de fibra de vidrio antiálcalis, Malla Drypool "GRUPO PUMA". (material) | 0.200 | 2.05 | 0.41 |
| mo029 | h | Oficial 1ª aplicador de láminas impermeabilizantes. (mano de obra) | 0.255 | 22.13 | 5.64 |
| mo067 | h | Ayudante aplicador de láminas impermeabilizantes. (mano de obra) | 0.255 | 21.02 | 5.36 |
| % | % | Costes directos complementarios | 2 % | 28.95 | 0.58 |
|  |  | Costes directos |  |  | 29.53 |
