# Impermeabilización de ducha de obra con sumidero, sistema "SB SYSTEMS"

- Propiedad del archivo: CYPE INGENIEROS, S.A.
- Formato: FIEBDC-3/2002
- Divisa: EUR
- Costes indirectos: 3.00 %
- IVA: 21.00 %

## N Aislamientos e impermeabilizaciones

### NI Impermeabilizaciones

#### NIH Locales húmedos

**NIH150** Ud Impermeabilización de ducha de obra con sumidero, sistema "SB SYSTEMS".
Impermeabilización de paramentos verticales y horizontales de ducha de obra con sumidero, sistema ShowerPoint "SB SYSTEMS", compuesta por kit código de pedido RB30010, ShowerPoint 2 m x 1,5 m, formado por lámina impermeabilizante flexible de polietileno con ambas caras revestidas de fibras de polipropileno no tejidas, SB Lámina, de 0,52 mm de espesor y 330 g/m², de 1500x2000 mm, con unión termosellada a el sumidero sifónico, convertible en no sifónico, de PVC con marco de acero inoxidable AISI 304, de 50 mm de altura, salida vertical u horizontal de 40 y 50 mm de diámetro, con rejilla circular con perforaciones circulares, de acero inoxidable AISI 304, ShowerPoint, de 110x110x0,8 mm, acabado satinado, y lámina impermeabilizante flexible de polietileno con ambas caras revestidas de fibras de polipropileno no tejidas, código de pedido RD00005, SB Lámina, de 0,52 mm de espesor y 330 g/m², suministrada en rollos de 5 m de longitud y 1 m de anchura, fijada al soporte con adhesivo cementoso mejorado C2 E. Incluso complementos de refuerzo en tratamiento de puntos singulares con banda de refuerzo, código de pedido RF00005 y mortero cementoso impermeabilizante flexible bicomponente, de color gris.
Criterio de valoración económica: El precio no incluye la formación de pendientes ni el revestimiento.
Incluye: Corte y preparación de las láminas de poliolefinas. Extendido del adhesivo cementoso. Colocación de la impermeabilización. Colocación y fijación del kit. Ejecución de refuerzos en puntos singulares. Resolución de uniones. Sellado de juntas elásticas. Colocación de la rejilla.
Criterio de medición de proyecto: Número de unidades previstas, según documentación gráfica de Proyecto.
Criterio de medición de obra: Se medirá el número de unidades realmente ejecutadas según especificaciones de Proyecto.

| Código | Ud | Descripción | Rendimiento | Precio | Importe |
|---|---|---|---|---|---|
| mt15sbs100qc | Ud | Kit código de pedido RB30010, ShowerPoint 2 m x 1,5 m "SB SYSTEMS", formado por lámina impermeabilizante flexible de polietileno con ambas caras revestidas de fibras de polipropileno no tejidas, SB Lámina, de 0,52 mm de espesor y 330 g/m², de 1500x2000 mm, con unión termosellada a el sumidero sifónico, convertible en no sifónico, de PVC con marco de acero inoxidable AISI 304, de 50 mm de altura, para salida vertical u horizontal de 40 y 50 mm de diámetro, con rejilla circular con perforaciones circulares, de acero inoxidable AISI 304, ShowerPoint, de 110x110x0,8 mm, acabado satinado, para impermeabilización y desagüe de ducha de obra. (material) | 1.000 | 56.00 | 56.00 |
| mt09mcr250a | kg | Adhesivo cementoso mejorado, C2 E, con tiempo abierto ampliado, según UNE-EN 12004, para la fijación de geomembranas, compuesto por cementos especiales, áridos seleccionados y resinas sintéticas. (material) | 17.000 | 0.70 | 11.90 |
| mt15sbs010a | m² | Lámina impermeabilizante flexible de polietileno con ambas caras revestidas de fibras de polipropileno no tejidas, código de pedido RD00005, SB Lámina "SB SYSTEMS", de 0,52 mm de espesor y 330 g/m², suministrada en rollos de 5 m de longitud y 1 m de anchura, según UNE-EN 13956. (material) | 5.350 | 8.80 | 47.08 |
| mt09bmr220a | kg | Mortero cementoso impermeabilizante flexible bicomponente, de color gris, con resistencia a los sulfatos, a las heladas y a la intemperie y apto para estar en contacto con agua potable, según UNE-EN 1504-2, Euroclase F de reacción al fuego, según UNE-EN 13501-1, para aplicar en interiores y exteriores. (material) | 1.650 | 0.81 | 1.34 |
| mt15sbs050a | m | Banda de refuerzo para lámina impermeabilizante flexible de polietileno con ambas caras revestidas de fibras de polipropileno no tejidas, código de pedido RF00005, "SB SYSTEMS", de 150 mm de anchura, suministrada en rollos de 30 m de longitud. (material) | 1.000 | 2.25 | 2.25 |
| mo029 | h | Oficial 1ª aplicador de láminas impermeabilizantes. (mano de obra) | 1.450 | 22.13 | 32.09 |
| mo067 | h | Ayudante aplicador de láminas impermeabilizantes. (mano de obra) | 1.450 | 21.02 | 30.48 |
| % | % | Costes directos complementarios | 2 % | 181.14 | 3.62 |
|  |  | Costes directos |  |  | 184.76 |
