# Impermeabilización de junta de construcción en contacto con el agua, con cinta de PVC-P

- Propiedad del archivo: CYPE INGENIEROS, S.A.
- Formato: FIEBDC-3/2002
- Divisa: EUR
- Costes indirectos: 3.00 %
- IVA: 21.00 %

## N Aislamientos e impermeabilizaciones

### NI Impermeabilizaciones

#### NIJ Juntas

**NIJ112** m Impermeabilización de junta de construcción en contacto con el agua, con cinta de PVC-P.
Impermeabilización de junta de construcción, expuesta a presión hidrostática, temporal o permanente, con cinta de PVC-P, de 150 mm de anchura y 3 mm de espesor, color gris, colocada a tope, en el interior del elemento estructural, fijada con abrazaderas metálicas.
Incluye: Limpieza del soporte. Colocación de la cinta. Fijación mecánica de la cinta.
Criterio de medición de proyecto: Longitud medida según documentación gráfica de Proyecto.
Criterio de medición de obra: Se medirá la longitud realmente ejecutada según especificaciones de Proyecto.

| Código | Ud | Descripción | Rendimiento | Precio | Importe |
|---|---|---|---|---|---|
| mt15sjd100ab | m | Cinta de PVC-P, de 150 mm de anchura y 3 mm de espesor, color gris, para estanqueización de juntas de construcción interiores. (material) | 1.050 | 6.60 | 6.93 |
| mt15sjd115a | Ud | Abrazadera metálica. (material) | 4.000 | 0.46 | 1.84 |
| au00auh070 |  | Hacha de soldar, para materiales termoplásticos. | 1.000 | 0.00 | 0.00 |
| mo032 | h | Oficial 1ª aplicador de productos impermeabilizantes. (mano de obra) | 0.100 | 22.13 | 2.21 |
| % | % | Costes directos complementarios | 2 % | 10.98 | 0.22 |
|  |  | Costes directos |  |  | 11.20 |
