# Impermeabilización líquida de cubiertas. Sistema Aquaflex Roof "MAPEI SPAIN"

- Propiedad del archivo: CYPE INGENIEROS, S.A.
- Formato: FIEBDC-3/2002
- Divisa: EUR
- Costes indirectos: 3.00 %
- IVA: 21.00 %

## N Aislamientos e impermeabilizaciones

### NL Impermeabilizaciones líquidas

#### NLG Cubiertas, galerías y balcones

**NLG200** m² Impermeabilización líquida de cubiertas. Sistema Aquaflex Roof "MAPEI SPAIN".
Impermeabilización líquida de cubiertas. Sistema Aquaflex Roof Plus "MAPEI SPAIN" formado por dos capas de impermeabilizante líquido elástico monocomponente, Aquaflex Roof Plus "MAPEI SPAIN", de color Blanco, con un rendimiento de 2 kg/m², previa aplicación de imprimación bicomponente a base de resina epoxi en dispersión acuosa, Mapecoat I 600 W "MAPEI SPAIN", 0,4 kg/m².
Incluye: Limpieza de la superficie soporte. Aplicación de la imprimación. Aplicación del impermeabilizante.
Criterio de medición de proyecto: Superficie medida en proyección horizontal, según documentación gráfica de Proyecto, desde las caras interiores de los antepechos o petos perimetrales que la limitan.
Criterio de medición de obra: Se medirá, en proyección horizontal, la superficie realmente ejecutada según especificaciones de Proyecto, desde las caras interiores de los antepechos o petos perimetrales que la limitan.

| Código | Ud | Descripción | Rendimiento | Precio | Importe |
|---|---|---|---|---|---|
| mt47adm015a | kg | Imprimación bicomponente a base de resina epoxi en dispersión acuosa, Mapecoat I 600 W "MAPEI SPAIN". (material) | 0.400 | 36.37 | 14.55 |
| mt15map010a | kg | Impermeabilizante líquido elástico monocomponente, Aquaflex Roof Plus "MAPEI SPAIN", de color Blanco, con muy bajo contenido de sustancias orgánicas volátiles (VOC), para aplicar con brocha, rodillo de pelo largo o pistola, según UNE-EN 1504-2. (material) | 2.000 | 9.92 | 19.84 |
| op00tal020 |  | Taladro con batidora. | 1.000 | 0.00 | 0.00 |
| mo032 | h | Oficial 1ª aplicador de productos impermeabilizantes. (mano de obra) | 0.120 | 22.13 | 2.66 |
| mo070 | h | Ayudante aplicador de productos impermeabilizantes. (mano de obra) | 0.120 | 21.02 | 2.52 |
| % | % | Costes directos complementarios | 2 % | 39.57 | 0.79 |
|  |  | Costes directos |  |  | 40.36 |
