# Impermeabilización líquida de balcones y terrazas, para revestir con baldosas cerámicas. Sistema Mapelastic Turbo "MAPEI SPAIN"

- Propiedad del archivo: CYPE INGENIEROS, S.A.
- Formato: FIEBDC-3/2002
- Divisa: EUR
- Costes indirectos: 3.00 %
- IVA: 21.00 %

## N Aislamientos e impermeabilizaciones

### NL Impermeabilizaciones líquidas

#### NLG Cubiertas, galerías y balcones

**NLG400** m² Impermeabilización líquida de balcones y terrazas, para revestir con baldosas cerámicas. Sistema Mapelastic Turbo "MAPEI SPAIN".
Impermeabilización líquida de balcones y terrazas, para revestir con baldosas cerámicas. Sistema Mapelastic Turbo "MAPEI SPAIN" formado por dos capas de mortero cementoso impermeabilizante flexible bicomponente Mapelastic Turbo Zero "MAPEI SPAIN", color gris, con un rendimiento de 2,4 kg/m², malla de fibra de vidrio antiálcalis, Mapenet 150 "MAPEI SPAIN", de 4x5 mm de luz de malla, de 150 g/m² de masa superficial, color azul; y banda de refuerzo Mapeband "MAPEI SPAIN" de 120 mm de anchura, en puntos singulares, (1,1 m/m²).
Criterio de valoración económica: El precio no incluye el revestimiento.
Incluye: Limpieza de la superficie soporte. Armado de la superficie. Resolución de los puntos singulares. Aplicación del impermeabilizante.
Criterio de medición de proyecto: Superficie medida en proyección horizontal, según documentación gráfica de Proyecto, desde las caras interiores de los antepechos o petos perimetrales que la limitan.
Criterio de medición de obra: Se medirá, en proyección horizontal, la superficie realmente ejecutada según especificaciones de Proyecto, desde las caras interiores de los antepechos o petos perimetrales que la limitan.

| Código | Ud | Descripción | Rendimiento | Precio | Importe |
|---|---|---|---|---|---|
| mt28mam095c | kg | Mortero cementoso impermeabilizante flexible bicomponente Mapelastic Turbo Zero "MAPEI SPAIN", color gris, compuesto de cemento, áridos seleccionados, aditivos especiales y polímeros sintéticos en dispersión acuosa, con resistencia a los rayos UV, a los sulfatos, a los cloruros, al dióxido de carbono y a las sales de deshielo, como protección frente a la humedad por capilaridad e infiltraciones de agua de lluvia, según UNE-EN 14891, con emisiones de CO2 compensadas. (material) | 2.400 | 6.06 | 14.54 |
| mt15map040a | m | Malla de fibra de vidrio antiálcalis, Mapenet 150 "MAPEI SPAIN", de 4x5 mm de luz de malla, de 150 g/m² de masa superficial, color azul, de 1x50 m, para armar morteros. (material) | 1.100 | 3.21 | 3.53 |
| mt15map050a | m | Banda de refuerzo Mapeband "MAPEI SPAIN" de 120 mm de anchura, compuesta por una película de polietileno laminado sobre una banda de fieltro. (material) | 1.100 | 4.67 | 5.14 |
| op00tal020 |  | Taladro con batidora. | 1.000 | 0.00 | 0.00 |
| mo032 | h | Oficial 1ª aplicador de productos impermeabilizantes. (mano de obra) | 0.250 | 23.97 | 5.99 |
| mo070 | h | Ayudante aplicador de productos impermeabilizantes. (mano de obra) | 0.250 | 22.77 | 5.69 |
| % | % | Costes directos complementarios | 2 % | 34.89 | 0.70 |
|  |  | Costes directos |  |  | 35.59 |
