# Revestimiento mural con paneles de madera maciza

- Propiedad del archivo: CYPE INGENIEROS, S.A.
- Formato: FIEBDC-3/2002
- Divisa: EUR
- Costes indirectos: 3.00 %
- IVA: 21.00 %

## R Revestimientos y trasdosados

### RD Decorativos

#### RDM De madera

**RDM030** m² Revestimiento mural con paneles de madera maciza.
Revestimiento mural con paneles formados por listones de madera maciza de samba (Triplochiton scleroxylon), sin tratar, acabado barnizado, de 120x1500 mm y 20 mm de espesor, con los bordes machihembrados, en posición horizontal. Colocación en obra: con clavos sobre rastreles de madera, con una separación de 500 mm. Incluso tornillos para la fijación de los rastreles a la superficie soporte.
Incluye: Limpieza y preparación de la superficie soporte. Replanteo de los rastreles sobre el paramento. Fijación de los rastreles sobre el paramento. Corte y preparación del revestimiento. Colocación y fijación del revestimiento. Resolución de encuentros y puntos singulares.
Criterio de medición de proyecto: Superficie medida según documentación gráfica de Proyecto, deduciendo los huecos de superficie mayor de 2 m².
Criterio de medición de obra: Se medirá la superficie realmente ejecutada según especificaciones de Proyecto, deduciendo los huecos de superficie mayor de 2 m².

| Código | Ud | Descripción | Rendimiento | Precio | Importe |
|---|---|---|---|---|---|
| mt07mee203ff | m | Rastrel de 40x40 mm de sección, de madera de pino pinaster (Pinus pinaster), tratada en autoclave, con clase de uso 4, según UNE-EN 335, acabado cepillado, con humedad inferior al 20%. (material) | 2.000 | 1.70 | 3.40 |
| mt29tma120 | Ud | Tornillo de acero galvanizado, de 80 mm de longitud, con arandela. (material) | 3.000 | 0.10 | 0.30 |
| mt29tma130 | Ud | Taco largo, de plástico, para pared. (material) | 3.000 | 0.02 | 0.06 |
| mt22bar070a | m² | Panel formado por listones de madera maciza de samba (Triplochiton scleroxylon), sin tratar, Euroclase D-s2, d0 de reacción al fuego, según UNE-EN 13501-1, acabado barnizado, de 120x1500 mm y 20 mm de espesor, con los bordes machihembrados. (material) | 1.050 | 165.00 | 173.25 |
| mt13eag022 | Ud | Clavo de acero para fijación de elementos de madera a soporte de madera. (material) | 16.000 | 0.04 | 0.64 |
| op00cla010 |  | Clavadora neumática. | 1.000 | 0.00 | 0.00 |
| op00cep010 |  | Garlopa. | 1.000 | 0.00 | 0.00 |
| op00cor050 |  | Cortadora manual de madera, de disco. | 1.000 | 0.00 | 0.00 |
| mo017 | h | Oficial 1ª carpintero. (mano de obra) | 0.600 | 22.45 | 13.47 |
| mo058 | h | Ayudante carpintero. (mano de obra) | 0.600 | 21.15 | 12.69 |
| % | % | Costes directos complementarios | 2 % | 203.81 | 4.08 |
|  |  | Costes directos |  |  | 207.89 |
