# Base de pavimento de terrazo

- Propiedad del archivo: CYPE INGENIEROS, S.A.
- Formato: FIEBDC-3/2002
- Divisa: EUR
- Costes indirectos: 3.00 %
- IVA: 21.00 %

## R Revestimientos y trasdosados

### RS Pavimentos

#### RSB Bases de pavimento y grandes recrecidos

**RSB006** m² Base de pavimento de terrazo.
Base para pavimento interior, de piezas de terrazo recibidas con mortero de cemento M-5 extendido sobre lecho de gravilla de 2 cm de espesor, colocadas a pique de maceta. Incluso lechada de cemento para el relleno de juntas.
Incluye: Replanteo de la superficie. Extendido de la capa de gravilla. Humectación de las piezas de terrazo. Extendido del mortero de agarre. Colocación de las piezas a pique de maceta. Relleno de juntas con lechada de cemento. Limpieza de la superficie de las baldosas.
Criterio de medición de proyecto: Superficie medida según documentación gráfica de Proyecto.
Criterio de medición de obra: Se medirá la superficie realmente ejecutada según especificaciones de Proyecto, sin deducir la superficie ocupada por los pilares situados dentro de su perímetro.

| Código | Ud | Descripción | Rendimiento | Precio | Importe |
|---|---|---|---|---|---|
| mt01arp032a | m³ | Gravilla caliza de machaqueo de 2 a 8 mm de diámetro. (material) | 0.020 | 24.20 | 0.48 |
| mt09mor011b | m³ | Mortero de cemento CEM II/B-P 32,5 N tipo M-5, confeccionado en obra con arena de miga (arena arcosita compuesta de feldespatos, cuarzo y una pequeña cantidad de arcilla), con 250 kg/m³ de cemento y una proporción en volumen 1/6. (material) | 0.032 | 115.40 | 3.69 |
| mt18btl011b | m² | Piezas de terrazo para base de pavimentos. (material) | 1.050 | 7.50 | 7.88 |
| mt08cem040a | kg | Cemento blanco BL-22,5 X, para pavimentación, en sacos, según UNE 80305. (material) | 1.000 | 0.14 | 0.14 |
| mo023 | h | Oficial 1ª solador. (mano de obra) | 0.250 | 22.13 | 5.53 |
| mo061 | h | Ayudante solador. (mano de obra) | 0.165 | 21.02 | 3.47 |
| % | % | Costes directos complementarios | 2 % | 21.19 | 0.42 |
|  |  | Costes directos |  |  | 21.61 |
