# Base de mortero autonivelante de cemento, de capa gruesa

- Propiedad del archivo: CYPE INGENIEROS, S.A.
- Formato: FIEBDC-3/2002
- Divisa: EUR
- Costes indirectos: 3.00 %
- IVA: 21.00 %

## R Revestimientos y trasdosados

### RS Pavimentos

#### RSB Bases de pavimento y grandes recrecidos

**RSB019** m² Base de mortero autonivelante de cemento, de capa gruesa.
Base para pavimento interior, de 35 mm de espesor, de mortero autonivelante, CT - C25 - F6 según UNE-EN 13813, a base de cemento, vertido con mezcladora-bombeadora, sobre lámina de aislamiento para formación de suelo flotante; y posterior aplicación de agente filmógeno, (0,15 l/m²). Incluso banda de panel rígido de poliestireno expandido para la preparación de las juntas perimetrales de dilatación.
Criterio de valoración económica: El precio no incluye la lámina de aislamiento.
Incluye: Replanteo y marcado de niveles. Preparación de las juntas perimetrales de dilatación. Extendido del mortero mediante bombeo. Aplicación del agente filmógeno.
Criterio de medición de proyecto: Superficie medida según documentación gráfica de Proyecto.
Criterio de medición de obra: Se medirá la superficie realmente ejecutada según especificaciones de Proyecto, sin deducir la superficie ocupada por los pilares situados dentro de su perímetro.

| Código | Ud | Descripción | Rendimiento | Precio | Importe |
|---|---|---|---|---|---|
| mt16pea020a | m² | Panel rígido de poliestireno expandido, según UNE-EN 13163, mecanizado lateral recto, de 10 mm de espesor, resistencia térmica 0,25 m²K/W, conductividad térmica 0,036 W/(mK), para junta de dilatación. (material) | 0.100 | 0.92 | 0.09 |
| mt09mal040a | kg | Mortero autonivelante, CT - C25 - F6 según UNE-EN 13813, a base de cemento, para espesores de 0,8 a 5 cm, usado en nivelación de pavimentos. (material) | 70.000 | 0.45 | 31.50 |
| mt08cur020a | l | Agente filmógeno, para el curado de hormigones y morteros. (material) | 0.150 | 1.56 | 0.23 |
| mq06pym020 | h | Mezcladora-bombeadora para morteros autonivelantes. (maquinaria) | 0.080 | 10.91 | 0.87 |
| mo031 | h | Oficial 1ª aplicador de mortero autonivelante. (mano de obra) | 0.030 | 22.13 | 0.66 |
| mo069 | h | Ayudante aplicador de mortero autonivelante. (mano de obra) | 0.023 | 21.02 | 0.48 |
| % | % | Costes directos complementarios | 2 % | 33.83 | 0.68 |
|  |  | Costes directos |  |  | 34.51 |
