# Base de mortero de cemento "MAPEI SPAIN"

- Propiedad del archivo: CYPE INGENIEROS, S.A.
- Formato: FIEBDC-3/2002
- Divisa: EUR
- Costes indirectos: 3.00 %
- IVA: 21.00 %

## R Revestimientos y trasdosados

### RS Pavimentos

#### RSB Bases de pavimento y grandes recrecidos

**RSB025** m² Base de mortero de cemento "MAPEI SPAIN".
Base para pavimento interior, de 35 mm de espesor, de mortero de cemento, Topcem Pronto "MAPEI SPAIN", CT - C30 - F6 según UNE-EN 13813, aplicado manualmente, sobre lámina de aislamiento para formación de suelo flotante. Incluso banda de panel rígido de poliestireno expandido para la preparación de las juntas perimetrales de dilatación.
Criterio de valoración económica: El precio no incluye la lámina de aislamiento.
Incluye: Replanteo y marcado de niveles. Preparación de las juntas perimetrales de dilatación. Formación de maestras. Vertido y extendido del mortero. Regleado del mortero. Curado del mortero.
Criterio de medición de proyecto: Superficie medida según documentación gráfica de Proyecto.
Criterio de medición de obra: Se medirá la superficie realmente ejecutada según especificaciones de Proyecto, sin deducir la superficie ocupada por los pilares situados dentro de su perímetro.

| Código | Ud | Descripción | Rendimiento | Precio | Importe |
|---|---|---|---|---|---|
| mt16pea020a | m² | Panel rígido de poliestireno expandido, según UNE-EN 13163, mecanizado lateral recto, de 10 mm de espesor, resistencia térmica 0,25 m²K/W, conductividad térmica 0,036 W/(mK), para junta de dilatación. (material) | 0.100 | 0.92 | 0.09 |
| mt09map020a | kg | Mortero de cemento Topcem Pronto "MAPEI SPAIN", CT - C30 - F6 según UNE-EN 13813, a base de cemento, para formación de recrecidos. (material) | 66.500 | 0.33 | 21.95 |
| mq06hor010 | h | Hormigonera eléctrica con una capacidad de amasado de 160 l. (maquinaria) | 0.005 | 3.45 | 0.02 |
| mo020 | h | Oficial 1ª construcción. (mano de obra) | 0.120 | 22.13 | 2.66 |
| mo113 | h | Peón ordinario construcción. (mano de obra) | 0.120 | 20.78 | 2.49 |
| % | % | Costes directos complementarios | 2 % | 27.21 | 0.54 |
|  |  | Costes directos |  |  | 27.75 |
