# FIEBDC-3

- Propiedad del archivo: CYPE INGENIEROS, S.A.
- Formato: FIEBDC-3/2002
- Divisa: EUR
- Costes indirectos: 3.00 %
- IVA: 21.00 %

| Código | Ud | Descripción | Precio |
|---|---|---|---|
| mt28mct010a | kg | Imprimación epoxi de dos componentes, sin disolventes, para mejorar la adherencia de los soportes de mortero de cemento y de hormigón, para aplicar con rodillo. (material) | 14.78 |
| mt28mct020a | kg | Mortero epoxi de dos componentes, a base de resinas epoxi, cargas minerales y árido de mármol, de granulometría comprendida entre 3 y 8 mm, para pavimentos continuos de terrazo "in situ", para aplicar con llana. (material) | 3.74 |
| mt28mct040a | l |  |  |

## Otros textos del archivo
- Sellador, a base de polímeros elastoméricos, transparente, con resistencia al deslizamiento 35
