# Junta en pavimento continuo interior decorativo de terrazo "in situ", con perfil preformado

- Propiedad del archivo: CYPE INGENIEROS, S.A.
- Formato: FIEBDC-3/2002
- Divisa: EUR
- Costes indirectos: 3.00 %
- IVA: 21.00 %

## R Revestimientos y trasdosados

### RS Pavimentos

#### RSC De terrazo

**RSC110** m Junta en pavimento continuo interior decorativo de terrazo "in situ", con perfil preformado.
Junta de construcción, en pavimento continuo interior decorativo de terrazo "in situ", con perfil en "L" de latón, de 8 mm de altura. Incluso pies de anclaje y elementos de fijación.
Incluye: Replanteo de la junta. Corte y colocación del perfil. Ejecución de las uniones entre perfiles. Resolución de encuentros. Fijación y ajuste de los perfiles.
Criterio de medición de proyecto: Longitud medida según documentación gráfica de Proyecto.
Criterio de medición de obra: Se medirá la longitud realmente ejecutada según especificaciones de Proyecto.

| Código | Ud | Descripción | Rendimiento | Precio | Importe |
|---|---|---|---|---|---|
| mt18wwe060a | m | Perfil en "L" de latón, de 8 mm de altura, para la formación de juntas de construcción en pavimento continuo interior decorativo de terrazo "in situ", de hasta 8 mm de espesor; con pies de anclaje y elementos de fijación. (material) | 1.050 | 13.10 | 13.76 |
| mo020 | h | Oficial 1ª construcción. (mano de obra) | 0.050 | 22.13 | 1.11 |
| mo113 | h | Peón ordinario construcción. (mano de obra) | 0.050 | 20.78 | 1.04 |
| % | % | Costes directos complementarios | 2 % | 15.91 | 0.32 |
|  |  | Costes directos |  |  | 16.23 |
