# Pavimento vinílico deportivo indoor, punto-elástico multiusos

- Propiedad del archivo: CYPE INGENIEROS, S.A.
- Formato: FIEBDC-3/2002
- Divisa: EUR
- Costes indirectos: 3.00 %
- IVA: 21.00 %

## R Revestimientos y trasdosados

### RS Pavimentos

#### RSH Deportivos indoor

**RSH020** m² Pavimento vinílico deportivo indoor, punto-elástico multiusos.
Pavimento vinílico deportivo indoor, punto-elástico multiusos según UNE-EN 14904, de 3 mm de espesor, formado por una capa de uso de PVC duro, reforzada con una malla de fibra de vidrio, sobre una capa de espuma de alta densidad con estructura celular cerrada, suministrado en rollos, color a elegir, peso 2,2 kg/m², altura de rebote de pelota según UNE-EN 12235 >= 90%, clasificación según UNE-EN 14904 P1, Euroclase Cfl-s1 de reacción al fuego según UNE-EN 13501-1, con tratamiento fotorreticulado (antihumedad, antiquemaduras, deslizamiento controlado), fungiestático y bacteriostático. COLOCACIÓN: con adhesivo de contacto, sobre una base soporte sin riesgo de humedad ascendente.
Criterio de valoración económica: El precio no incluye la base soporte.
Incluye: Replanteo y recorte del pavimento. Aplicación del adhesivo. Colocación del pavimento. Soldado de unión y juntas entre rollos. Eliminación y limpieza del material sobrante. Limpieza final del pavimento.
Criterio de medición de proyecto: Superficie útil, medida según documentación gráfica de Proyecto, deduciendo los huecos de superficie mayor de 1 m².
Criterio de medición de obra: Se medirá la superficie realmente ejecutada según especificaciones de Proyecto, deduciendo los huecos de superficie mayor de 1 m².

| Código | Ud | Descripción | Rendimiento | Precio | Importe |
|---|---|---|---|---|---|
| mt18dww010a | kg | Adhesivo de contacto a base de resina acrílica en dispersión acuosa, para pavimento de goma, caucho, linóleo, PVC, moqueta y textil. (material) | 0.315 | 4.62 | 1.46 |
| mt18pde020a | m² | Pavimento vinílico deportivo indoor, punto-elástico multiusos según UNE-EN 14904, de 3 mm de espesor, formado por una capa de uso de PVC duro, reforzada con una malla de fibra de vidrio, sobre una capa de espuma de alta densidad con estructura celular cerrada, suministrado en rollos, color a elegir, peso 2,2 kg/m², altura de rebote de pelota según UNE-EN 12235 >= 90%, clasificación según UNE-EN 14904 P1, Euroclase Cfl-s1 de reacción al fuego según UNE-EN 13501-1, con tratamiento fotorreticulado (antihumedad, antiquemaduras, deslizamiento controlado), fungiestático y bacteriostático. (material) | 1.050 | 19.50 | 20.48 |
| op00pis010 |  | Pistola de aire caliente para soldadura de materiales termoplásticos. | 1.000 | 0.00 | 0.00 |
| op00tra010 |  | Trazador de juntas. | 1.000 | 0.00 | 0.00 |
| op00cor040 |  | Cortadora de bordes. | 1.000 | 0.00 | 0.00 |
| mo026 | h | Oficial 1ª instalador de revestimientos flexibles. (mano de obra) | 0.180 | 22.13 | 3.98 |
| mo064 | h | Ayudante instalador de revestimientos flexibles. (mano de obra) | 0.100 | 21.02 | 2.10 |
| % | % | Costes directos complementarios | 2 % | 28.02 | 0.56 |
|  |  | Costes directos |  |  | 28.58 |
