# Revestimiento de pavimento decorativo, sistema Artevia Pulido Interior "HOLCIM"

- Propiedad del archivo: CYPE INGENIEROS, S.A.
- Formato: FIEBDC-3/2002
- Divisa: EUR
- Costes indirectos: 3.00 %
- IVA: 21.00 %

## R Revestimientos y trasdosados

### RS Pavimentos

#### RSI Sistemas de pavimentos industriales y decorativos

**RSI090** m² Revestimiento de pavimento decorativo, sistema Artevia Pulido Interior "HOLCIM".
Revestimiento de pavimento decorativo, de 10 cm de espesor, con el sistema Artevia Pulido Interior "HOLCIM", apto para superficies decorativas en locales públicos, en interiores, mediante la aplicación sucesiva de: capa separadora bajo el pavimento, compuesta de lámina de polietileno, de 120 g/m²; capa base con hormigón HM-20/B/20/X0 Artevia Pulido Interior "HOLCIM", coloreado en toda su masa, con fibras de polipropileno incluidas, fabricado en central, acabado Caliza Azul, con árido fino; con acabado superficial mediante fratasado y pulido mecánicos; y posterior aplicación de agente filmógeno, (0,15 l/m²).
Criterio de valoración económica: El precio no incluye la superficie soporte ni la ejecución y el sellado de las juntas.
Incluye: Colocación de la capa separadora. Replanteo de las juntas y paños de trabajo. Tendido de niveles. Riego de la superficie base. Vertido, extendido y vibrado del hormigón. Fratasado mecánico de la superficie. Pulido mecánico. Aplicación del agente filmógeno. Limpieza final del pavimento.
Criterio de medición de proyecto: Superficie medida en proyección horizontal, según documentación gráfica de Proyecto.
Criterio de medición de obra: Se medirá, en proyección horizontal, la superficie realmente ejecutada según especificaciones de Proyecto.

| Código | Ud | Descripción | Rendimiento | Precio | Importe |
|---|---|---|---|---|---|
| mt47adh024a | m² | Lámina de polietileno, de 120 g/m². (material) | 1.050 | 0.52 | 0.55 |
| mt09hil070c | m³ | Hormigón HM-20/B/20/X0 Artevia Pulido Interior "HOLCIM", coloreado en toda su masa, con fibras de polipropileno incluidas, fabricado en central, acabado Caliza Azul, con árido fino. (material) | 0.105 | 100.00 | 10.50 |
| mt08cur020a | l | Agente filmógeno, para el curado de hormigones y morteros. (material) | 0.150 | 1.56 | 0.23 |
| mq06vib020 | h | Regla vibrante de 3 m. (maquinaria) | 0.020 | 5.23 | 0.10 |
| mq06fra010 | h | Fratasadora mecánica de hormigón. (maquinaria) | 0.030 | 5.68 | 0.17 |
| mq06aca030 | h | Pulidora para pavimentos de hormigón, compuesta por platos giratorios a los que se acoplan una serie de muelas abrasivas diamantadas, refrigeradas con agua, con sistema de aspiración. (maquinaria) | 1.000 | 14.18 | 14.18 |
| mo121 | h | Oficial 1ª aplicador de pavimentos industriales. (mano de obra) | 0.100 | 22.13 | 2.21 |
| mo122 | h | Ayudante aplicador de pavimentos industriales. (mano de obra) | 0.200 | 21.02 | 4.20 |
| % | % | Costes directos complementarios | 2 % | 32.14 | 0.64 |
|  |  | Costes directos |  |  | 32.78 |
