# FIEBDC-3

- Propiedad del archivo: CYPE INGENIEROS, S.A.
- Formato: FIEBDC-3/2002
- Divisa: EUR
- Costes indirectos: 3.00 %
- IVA: 21.00 %

| Código | Ud | Descripción | Precio |
|---|---|---|---|
| mt01adr010a | kg | Árido silíceo Drizoro Silica 0204, "DRIZORO", de 0,20 a 0,40 mm de diámetro. (material) | 0.30 |
| mt01adr010b | kg | Árido silíceo Drizoro Silica 0308, "DRIZORO", de 0,30 a 0,80 mm de diámetro. (material) | 0.28 |
| mt47add070a | kg | Imprimación bicomponente a base de resina epoxi, Maxepox Primer W "DRIZORO", según UNE-EN 1504-2. (material) | 11.01 |
| mt47add080b | kg | Revestimiento elástico para interiores y exteriores bicomponente a base de poliuretano alifático, Maxurethane Floor "DRIZORO", de color gris, según UNE-EN 13813. (material) | 16.71 |
| op00tal020 |  | Taladro con batidora. | 0.00 |
| mo121 | h | Oficial 1ª aplicador de pavimentos industriales. (mano de obra) | 22.13 |
| mo122 | h | Ayudante aplicador de pavimentos industriales. (mano de obra) | 21.02 |
| % | % | Costes directos complementarios | 0.00 |

**RSI110** m² Revestimiento de pavimento industrial, sistema Maxurethane Floor "DRIZORO".
Precio: 0.00
Revestimiento de pavimento industrial, con resistencia al deslizamiento 35
