# Revestimiento de pavimento industrial o decorativo, sistema Maxepox 3000 "DRIZORO"

- Propiedad del archivo: CYPE INGENIEROS, S.A.
- Formato: FIEBDC-3/2002
- Divisa: EUR
- Costes indirectos: 3.00 %
- IVA: 21.00 %

## R Revestimientos y trasdosados

### RS Pavimentos

#### RSI Sistemas de pavimentos industriales y decorativos

**RSI140** m² Revestimiento de pavimento industrial o decorativo, sistema Maxepox 3000 "DRIZORO".
Revestimiento de pavimento industrial, realizado sobre base de hormigón endurecido, con el sistema Maxepox 3000 "DRIZORO", apto para aparcamientos, en interiores, mediante la aplicación sucesiva de: imprimación bicomponente a base de resina epoxi, Maxepox Primer W "DRIZORO", diluida con un 5% de agua; y capa base de 3 mm de espesor con mortero autonivelante de resinas sintéticas, de tres componentes, Maxepox 3000 "DRIZORO", de color verde, SR - B2,0 - AR0,5 - IR10,79, según UNE-EN 13813.
Criterio de valoración económica: El precio no incluye la superficie soporte ni la ejecución y el sellado de las juntas.
Incluye: Limpieza de la superficie soporte. Replanteo de las juntas y paños de trabajo. Aplicación de la imprimación. Aplicación de la capa base. Limpieza final del pavimento.
Criterio de medición de proyecto: Superficie medida en proyección horizontal, según documentación gráfica de Proyecto.
Criterio de medición de obra: Se medirá, en proyección horizontal, la superficie realmente ejecutada según especificaciones de Proyecto.

| Código | Ud | Descripción | Rendimiento | Precio | Importe |
|---|---|---|---|---|---|
| mt47add070a | kg | Imprimación bicomponente a base de resina epoxi, Maxepox Primer W "DRIZORO", según UNE-EN 1504-2. (material) | 0.250 | 11.01 | 2.75 |
| mt47add130a | kg | Mortero autonivelante de resinas sintéticas, de tres componentes, Maxepox 3000 "DRIZORO", de color verde, SR - B2,0 - AR0,5 - IR10,79, según UNE-EN 13813. (material) | 5.100 | 6.96 | 35.50 |
| op00tal020 |  | Taladro con batidora. | 1.000 | 0.00 | 0.00 |
| mo121 | h | Oficial 1ª aplicador de pavimentos industriales. (mano de obra) | 0.230 | 22.13 | 5.09 |
| mo122 | h | Ayudante aplicador de pavimentos industriales. (mano de obra) | 0.230 | 21.02 | 4.83 |
| % | % | Costes directos complementarios | 2 % | 48.17 | 0.96 |
|  |  | Costes directos |  |  | 49.13 |
