# Revestimiento de pavimento industrial o decorativo, sistema Maxfloor "DRIZORO"

- Propiedad del archivo: CYPE INGENIEROS, S.A.
- Formato: FIEBDC-3/2002
- Divisa: EUR
- Costes indirectos: 3.00 %
- IVA: 21.00 %

## R Revestimientos y trasdosados

### RS Pavimentos

#### RSI Sistemas de pavimentos industriales y decorativos

**RSI150** m² Revestimiento de pavimento industrial o decorativo, sistema Maxfloor "DRIZORO".
Revestimiento de pavimento industrial, antideslizante, con resistencia al deslizamiento Rd>45 según UNE-EN 16165 y resbaladicidad clase 3 según CTE, realizado sobre base de hormigón endurecido, con el sistema Maxfloor "DRIZORO", apto para aparcamientos, en interiores, mediante la aplicación sucesiva de: capa base con revestimiento para interiores bicomponente a base de resina epoxi, Maxfloor "DRIZORO", color rojo, acabado mate, espolvoreada superficialmente con árido silíceo Drizoro Silica 0308, "DRIZORO", de 0,30 a 0,80 mm de diámetro; y capa de sellado, en dos capas, la primera capa con revestimiento para interiores bicomponente a base de resina epoxi, Maxfloor "DRIZORO", color rojo, acabado mate y la segunda capa con revestimiento elástico para interiores monocomponente a base de poliuretano, Maxurethane "DRIZORO", incoloro, acabado brillante.
Criterio de valoración económica: El precio no incluye la superficie soporte ni la ejecución y el sellado de las juntas.
Incluye: Limpieza de la superficie soporte. Replanteo de las juntas y paños de trabajo. Aplicación de la capa base. Espolvoreo con árido. Aplicación de las dos capas de sellado. Limpieza final del pavimento.
Criterio de medición de proyecto: Superficie medida en proyección horizontal, según documentación gráfica de Proyecto.
Criterio de medición de obra: Se medirá, en proyección horizontal, la superficie realmente ejecutada según especificaciones de Proyecto.

| Código | Ud | Descripción | Rendimiento | Precio | Importe |
|---|---|---|---|---|---|
| mt47add140a | kg | Revestimiento para interiores bicomponente a base de resina epoxi, Maxfloor "DRIZORO", color rojo, acabado mate. (material) | 0.600 | 11.02 | 6.61 |
| mt01adr010b | kg | Árido silíceo Drizoro Silica 0308, "DRIZORO", de 0,30 a 0,80 mm de diámetro. (material) | 1.250 | 0.28 | 0.35 |
| mt47add030a | kg | Revestimiento elástico para interiores monocomponente a base de poliuretano, Maxurethane "DRIZORO", incoloro, acabado brillante, según UNE-EN 1504-2. (material) | 0.100 | 15.18 | 1.52 |
| op00tal020 |  | Taladro con batidora. | 1.000 | 0.00 | 0.00 |
| mo121 | h | Oficial 1ª aplicador de pavimentos industriales. (mano de obra) | 0.380 | 22.13 | 8.41 |
| mo122 | h | Ayudante aplicador de pavimentos industriales. (mano de obra) | 0.380 | 21.02 | 7.99 |
| % | % | Costes directos complementarios | 2 % | 24.88 | 0.50 |
|  |  | Costes directos |  |  | 25.38 |
